# Aufzugsanlagen, Schloss Cecilienhof
Angebotsaufforderung (GAEB 90, DA83)
DV-Nummer: 2261031
Eröffnung: 23.04.26
Währung: EUR
Auftraggeber: Stiftung Preußische Schlösser und Gärten, Berlin - Brandenbu

## AUFZUGSANLAGEN
Datum: 18.03.26

*Hinweis*
1. Allgemeine Angaben zum Gebäude

1.1 Lage der Baustelle und Grundstück
Das Schloss Cecilienhof befindet sich am nördlichen
Rand des Neuen Gartens in Potsdam und wird als
Einzeldenkmal in der Denkmalliste des Landes
Brandenburg geführt und auch der umliegende Park steht
unter
Denkmalschutz. Es ist Bestandteil des Gesamtensembles
"Neuer Garten". Die Parkanlage mit seinen
Gebäuden gehört seit 1990 zum UNESCO-Welterbe
"Schlösser und Parks von Potsdam und Berlin".
Das Gebäude befindet sich in unmittelbarer Nähe der
Straße "Am Neuen Garten".

1.2 Geschichte, Architektur und Denkmalschutz
Das Schloss wurde in der Zeit von 1913-1917 im Stil
eines englischen Landhauses (Tudorstil) errichtet und
umfasst mehrere Höfe. Es gilt als letzter Schlossbau
der Hohenzollern und diente als Wohnsitz des
Kronprinzenpaar Wilhelm und Cecilie. Zum Ende des
zweiten Weltkrieges fand im Schloss Cecilienhof die
Potsdamer Konferenz statt, welche im Museum des
Schlosses kuratiert ist. Nach 1945 gab es mehrere
Umbauphasen. Das Schloss Cecilienhof wird als
Einzeldenkmal in der Denkmalliste des Landes
Brandenburg
geführt.

1.3 Typologie der baulichen Anlage
Das Gebäude besteht aus einem teilunterkellerten
Erdgeschoss, einem Ober- und Dachgeschoss. Das
Ensemble gliedert sich im Wesentlichen in drei
Hofgebäude. In der Mitte befindet sich das Haupthaus
mit dem
Ehrenhof und seinem prägnanten roten Stern als
Bepflanzung. Südöstlich gliedert sich das Nebengebäude
mit
dem Prinzenhof an und nordwestlich liegt der
eingeschossige Hofbau mit den beiden Wirtschaftshöfen.
Das Gebäude wurde als massiver Mauerwerksbau und
Stahlsteindecken errichtet.

1.4 Eigentumsverhältnis und Nutzung
Eigentümer und Bauherr ist die Stiftung Preußische
Schlösser und Gärten (SPSG), welche Schlösser und
Gärten Berlins und Brandenburgs als Stiftung des
öffentlichen Rechts im Auftrag des Staates bewahrt und
pflegt.
Nutzer ist ebenfalls die SPSG, die das Museum als
historische Stätte betreibt. Neben dem Museum werden
auch Flächen für die Schlösserverwaltung durch die
SPSG genutzt.
Das Hotel, die Gastronomie und der Museumsshops werden
neu verpachtet.

1.5 vorangegangene Bauabschnitte und vorgezogene
Maßnahmen
Der geplanten Innensanierung (SIP II -
Sonderinvestitionsprogramm), als eigenständige
Baumaßnahme, ging
die denkmalgerechte Instandsetzung der gesamten
Gebäudehülle, sowie einzelne Maßnahmen im
Gebäudeinneren (SIP I) voran (2014 - 2018).

*Hinweis*
2. Beschreibung der Gesamtmaßnahme
Gegenstand der aktuellen Maßnahme (SIP II) sind
folgende Einzelmaßnahmen:

Außen:
Partielle Instandsetzung der Außenabdichtung
Rekonstruktion von Schornsteinen zur Wiederherstellung
des bauzeitl. Erscheinungsbildes
Verbesserung der barrierefreien Zugänge
Ertüchtigung der Außentüren, sowie die energetische
Sanierung der Fenster
Sanierung Fettabscheider inkl. Anschlüsse im kleinen
Wirtschaftshof
Überarbeitung und Erneuerung der Beläge im Ehrenhof
und in den Wirtschaftshöfen
Neuverkabelung und Strukturierung der Außenbeleuchtung

Innen:
umfangreiche Schadstoffsanierung
Ertüchtigung der Sohlen, Erneuerung der Abdichtung,
Sanierung der Grundleitungen
Modernisierung und Instandsetzung aller Gästezimmer
und Bäder
Umbau und Modernisierung der gastronomischen
Einrichtung und Küchen
Umstrukturierung Besucherempfang und Museumsshop
Integration Verwaltungsflächen
Erneuerung bzw. Instandsetzung aller technischen
Anlagen
Ertüchtigung des Brandschutzes und Anpassung an neue
Funktionsverteilung
Instandsetzung aller Oberflächen
Einbau einer neuen Schließanlage
Verbesserung der barrierefreien Erschließung
(Integration neuer Aufzüge)

*Hinweis*
3. Konstruktions- und Gebäudebeschreibung
Das Schloss Cecilienhof stellt, aufgrund seiner
Erbauung in den Jahren 1913 - 1918, ein junges Schloss
dar
und ist aus baukonstruktiver Sicht ein modernes
Gebäude seiner Zeit.
Das Schloss Cecilienhof wurde bis heute nur
geringfügig verändert und weist ein hohes Maß an
ursprünglicher
Bausubstanz auf. Die Sanierungsmaßnahmen werden unter
Berücksichtigung der historischen Bausubstanz
durchgeführt. Eingriffe zur Unterbringung der
geplanten Nutzung werden weitestgehend in bereits
gestörten
Bereich vorgenommen.
Gründung und Sohle
Das Gebäude ist auf Streifenfundamenten aus Ziegel auf
Lagerschicht aus unbewehrtem Beton gegründet. Die
Sockelbereich bestehen aus massivem
Natursteinmauerwerk, die Sohlen bestehen aus Beton und
Ziegeln,
teilweise Ziegelschutt.
Tragwerk
Die Außenwände bestehen aus massivem und verputztem
Mauerwerk, Sichtmauerwerk, vorgeblendetem
Fachwerk, Naturstein, teilweise mit Luftschicht.
Innenwände und Wandbekleidungen
Innenwände bestehen meist aus massivem Mauerwerk,
teilweise aus Gipsdielen oder Fachwerk im DG. Die
Putzflächen sind überwiegend hell gestaltet und mit
dunkel lasierten, holzsichtigen Leisten oder
Holzvertäfelungen verziert. Innentüren sind
überwiegend aus Holz, oft bauzeitlich, teilweise
Nachbauten.
Decken
Die Decken des Gebäudes sind als massive
Anker-Dübel-Decken ausgebildet. Darüber wurden schwere
Schüttungen aus Ziegelbruch und Estrich eingebaut. Im
Bereich von Erkern wurden teilweise
Holzbalkendecken eingezogen. Die meisten Decken wurden
mit Kalkputz bekleidet. Darüber hinaus sind die
Unterseiten teilweise mit Stuck, jedoch überwiegend
mit Zierelementen aus Holz geschmückt.
Die Treppenkonstruktionen im Gebäude sind aus Holz,
Kellertreppen sind massiv aus Beton oder Ziegel
gebaut worden.
Dächer
Der Dachstuhl ist eine Holzkonstruktion, Dachform sind
Satteldächer mit Eindeckung aus
Flach-Biberschwanzziegeln. Außerdem wurde die
Konterlattung und die Dacheindeckung ausgetauscht,
sowie
der Blitzschutz erneuert. Die nicht ausgebauten
Dachbereiche sind durch Schleusen dauerhaft von den
übrigen
Gebäudeteilen abgeschottet. Ein Zugang in diese
Dachbereiche ist nur mit persönlicher Schutzausrüstung
gestattet.

Brandschutz und Wärmeschutz
Für das Gebäude wurde ein normales Risiko der
Brandentstehung, jedoch ein erhöhtes Risiko der
Brandausbreitung ermittelt. Im Zuge der Sanierung
erfolgt eine Verbesserung des Brandschutzes.
Aufgrund des Denkmalschutzes werden Bauteile nur
innenseitig gedämmt, u.a. die obersten Geschossdecken,
die Wangen der Dachgauben und Innenwände zu kalten
Dachräumen. Technikräume im kalten Dachraum
werden beheizt und Einfach-Fenster innenseitig mit
Vorsatzfenstern ausgestattet.

Fachwerkschuppen (ehemalig Schwanenstall)
Der Fachwerkschuppen nord-östlich des Hauptgebäudes
wird im Zuge der Gesamtmaßnahme ebenfalls
saniert. Das Gebäude ist eingeschossig und nicht
unterkellert. Die Außenwände sind einschalig gemauert
und
mit einem aufgesetzten Fachwerk und Sichtziegel
verziert. Türen und Fenster sind aus Holz und
einfachverglast. Das Satteldach ist mit Ziegeln
gedeckt und ungedämmt. Auch die Sohle ist nicht
gedämmt und
nur mit Estrich belegt.

*Hinweis*
4. Allgemeine Angaben zur Baustelle

4.1 Baustelleneinrichtung
Die Baustelleneinrichtung besteht im Wesentlichen aus
zwei Bereichen:
1. Bereich Baustelle am Schloss als eingezäunten und
bauseits überwachten Bereich. Hier wird es eine
übliche Versorgung an Baustrom, -wasser, sanitären
Anlagen auch die Flächen für die Entsorgungscontainer
auf dem Anlieferhof geben.
2. Busparkplatz für das Abstellen von
Firmenfahrzeugen, Material-, und
Besprechungscontainern, sowie
weiteren sanitären Anlagen.

Die Bereitstellung von Flächen zur Lagerung von
Materialien und Aufstellung von weiteren Containern
o. ä.
erfolgt in Abstimmung mit der örtlichen Bauleitung und
im Rahmen der zur Verfügung stehenden BE-Fläche
unter Berücksichtigung der Gewährleistung der
Transportwege und Baufreiheit der Bauausführung.

4.2 Zugangskontrolle und Baustellenüberwachung
Die Baustelle wird während der gesamten Bauzeit
bauseits überwacht. Der Zugang zur Baustelle,
unmittelbar
vor dem Schloss wird durch das Wachpersonal des AG
dokumentiert. Firmen sind verpflichtet sich
arbeitstäglich in Anwesenheitslisten ein- und
auszutragen.

4.3 Zugang zum Gebäude und Orientierung
Der zentrale Informationspunkt wird am Zugang C (siehe
BE-Plan) sein. Dort befinden sich Übersichtspläne mit
Kennzeichnung aller für den Baustellenbetrieb
wichtiger Einrichtungen, sowie Angaben zu Flucht- und
Rettungswegen.

4.4 Verkehrsverhältnisse und Transportwege
Die Baustelle wird von der Straße "Am Neuen Garten"
erschlossen. Im Park herrscht Fußgänger:innen- und
eingeschränkter Radverkehr. Das Befahren der
Parkbereiche mit Kraftfahrzeugen ist grundsätzlich
nicht
gestattet. Die Zufahrtsstraße kann von LKW befahren
werden.
Der Park ist von 8 Uhr morgens bis zum Einbruch der
Dunkelheit für Besucher:innen geöffnet. Die Umrundung
des Schlosses wird während der gesamten Baumaßnahme
für Besucher:innen aufrechterhalten.
Das Parken von Firmenfahrzeugen ist aufgrund der
beengten Situation der Baustelleneinrichtungsfläche nur
auf dem Busparkplatz möglich. Anlieferung und Abholung
von Materialien, Containern etc. ist rechtzeitig vor
Ausführung bei der Bauleitung anzumelden und erst nach
Genehmigung möglich.
Die Zufahrt zum Schloss, sowie die ausgewiesene
Feuerwehraufstellfläche ist stets freizuhalten.

Die Transport- und Zufahrtsstraßen sind im
Baustelleneinrichtungsplan:
NG_CC100G-02_AUA300_LA002-2_A
-grau-, die öffentlichen Fußwege -blau- dargestellt.
Besonders zu beachten sind die Kreuzungspunkte der
Wege mit dem Fußgängerverkehr.
Die Transportwege zw. BE-Fläche "Busparkplatz" und
Baustelle, von ca. 200 m sind in die nachfolgenden
Positionen einzukalkulieren und werden nicht gesondert
vergütet.

Die Wege innerhalb des Gebäudes können durch
reduzierte Durchgangsbreiten bis
0,90 m eingeschränkt sein. Weiterhin sind
Treppenabfolgen bis zu 16 Stufen bei der Kalkulation zu
berücksichtigen.
Horizontale Transportwege von der
Abbruch-/Einbaustelle bis zum Containerstellplatz
betragen ca. 150 m, die
Transportwege innerhalb eines Geschosses bis 100 m.
Transporte in oder aus dem Dach über die
provisorischen Gauben sind beengt (B/H: 1,35/2,01m).

4.5 Wasser, Energie, Abwasser
Strom und Wasser werden durch den AG zur Verfügung
gestellt. Für die Verbrauchskosten für Baustrom und
Bauwasser erfolgt jeweils eine Umlage der
Bruttoabrechnungssumme, siehe Besondere
Vertragsbedingungen
des AG.

4.6 Bodenverhältnisse, Baugrund und Kampfmittel
Die Parkanlage "Neuer Garten" ist eine geschützte
Grünanlage und steht, zusammen mit den baulichen,
gärtnerischen und technischen Anlagen unter
Denkmalschutz.
Das Gebäude befindet sich 250 m südlich des
Jungfernsees und 300 m nord-westlich des Heiligen
Sees. Der
mittlere Höchst-Grundwasserstand beträgt 30,00 m DHHN
92, siehe Bodengutachten. Bei dem Gelände
handelt es sich nicht um ein Wasserschutzgebiet,
jedoch ist das gesamte Parkgelände u.a. als
Bodendenkmal
verzeichnet.
Vor jeglichen Erdarbeiten muss eine
Kampfmittelsondierung durchgeführt werden. Jegliche
Erdarbeiten sind
mit mind. einer Woche Vorlauf dem AG anzukündigen und
werden von der Bodendenkmalpflege der Stadt
Potsdam begleitet.

4.7 Immissionsschutz
Die gesetzlichen Vorschriften zum Immissionsschutz
(Lärm, Staub etc.) gemäß
Bundesimmissionsschutzverordnung (BlmSchV) und
Landesimmissionsschutzgesetzes (LlmSchG Bln) sind
einzuhalten. Alle erforderlichen Schutzvorkehrungen
sind in die EP einzurechnen und werden nicht gesondert
vergütet. Es sind ausschließlich geräuscharme
Geräte/Maschinen einzusetzen.

4.8 Kunstgutschutz und Schutz der Bausubstanz
Der Kunstgüter- und Bauteilschutz wird vor Beginn der
Sanierungsarbeiten bauseits hergerichtet. Dazu werden
Oberflächen und festverbaute Kunstgüter nach
restauratorischen Vorgaben gesichert und geschützt.
Der Schutz darf nicht ohne Abstimmung mit der
örtlichen Bauleitung bzw. Restaurator:innen durch den
AN
verändert oder abgenommen werden.
Sofern Arbeiten an geschützten Bauteilen erforderlich
werden, sind diese rechtzeitig bei der örtlichen
Bauleitung anzukündigen.

Alle Maßnahmen sind durch den AN so auszuführen, dass
am Bestand und an den angrenzenden Flächen
Verschmutzungen, Schäden und unbeabsichtigte
Veränderungen des Erscheinungsbildes ausgeschlossen
werden. Für Schäden an der Substanz, die dem AN
nachgewiesen werden können, haftet dieser. Entstehen
während der Maßnahme Schäden an der vorhandenen
Bausubstanz sind diese unverzüglich der örtlichen
Bauleitung zu melden.

4.9 Baustellenverordnung und SiGeKo
Diese Baustelle unterliegt der Baustellenverordnung
(BaustellV), die durch den SiGeKo erstellt wird. Diese
ist
durch den AN im Original zu unterschreiben und wird
Vertragsbestandteil. Weiterhin wird durch den SiGeKo
ein
SiGe-Plan erstellt, dieser ist ebenfalls vom AN und
seinen Mitarbeitenden einzuhalten.
Weiterhin wird es einen Koordinator nach DGUV Regel
101-004 auf der Baustelle für Arbeiten in
Kontaminierten Bereichen geben. Dieser ist, wie auch
der SiGeKo  weisungsbefugt, bei Gefahr in Verzug.
Die Belehrung aller am Bau Beteiligten Personen ist
durch den AN vor Beginn der Arbeiten und später im
monatlichen Turnus durchzuführen und gegenüber der
Bauleitung des AG nachzuweisen. Der SiGeKo ist bei
Gefahr im Verzug weisungsbefugt.
Die auf der Baustelle tätigen Mitarbeiter/innen jedes
AN müssen der Objektüberwachung des AGs namentlich
bekannt sein. Des Weiteren sind die persönliche
Schutzhelme jedes auf der Baustelle tätigen
Mitarbeitenden
mit der Firmenzugehörigkeit zu beschriften. Nach den
gesetzlichen Vorschriften hat jeder AN einen Ersthelfer
zu benennen. Diese müssen sichtbar am Schutzhelm
erkennbar sein (z.B. Aufkleber "Ersthelfer:in").

4.10 Bauschild
Eigene Firmenschilder oder Werbung des AN am Bauzaun
oder Gerüsten etc. sind nicht gestattet.

4.11 Reinigung der Arbeitsbereiche
Die eigenen Arbeitsbereiche sind arbeitstäglich durch
den AN zu reinige (Saugen mit Bausauger Staubklasse
H, kein Fegen). Anfallende Stoffe sind durch den AN zu
beseitigen.

*Hinweis*
5. Angaben zu Schadstoffaufkommen und -sanierung
Nach Leerzug der Sanierungsbereiche werden der
nichtkonstruktive Abbruch und die umfangreiche
Schadstoffsanierung durchgeführt.
Gemäß vorliegendem Schadstoffkataster vom 24.11.2022
für den Fachwerkschuppen vom 14.02.23, liegen
partiell Schadstoffe im Gebäude vor. Hierbei handelt
es sich im Wesentlichen um:

Holzschutz- und Flammschutzmittel in der
Dachkonstruktion, aufgrund erneut auftretender
Mazeration (ca.
1-2% des Daches)
Dämmstoffe aus künstlicher Mineralfaser (KMF)
Schwermetallhaltige Anstriche an Wänden, Decken,
Fenstern, Türen und Heizkörpern
Asbestprodukte bei Heizkörpern, Türen und
Deckenbekleidungen
PAK-haltiger Gussasphalte im Gebäude und im Ehrenhof
PAK-haltige Sperrschichten sowie phenolhaltiger Kleber
in Fußböden
KMF-haltiger Produkten wie z.B. Dämmung und
Rohrisolierung
Röhrenheizkörper (asbesthaltigen Dichtungen) und und
FH-Türen
asbesthaltige, abgehängte Decken im Fachwerkschuppen
bleihaltige und cadmiumhaltige Anstriche
bleihaltige Wandfarben

Unabhängig von der Sanierung gelten die Dachräume als
Schwarzbereiche.

Grundsätzlich sind bei allen Arbeiten in Dachräumen
TOP-Schutzmaßnahmen umzusetzen. Alle Arbeiten im
Dachraum finden unter Einhaltung der DGUV Regel
101-004 (Arbeiten im Kontaminierten Bereich) statt.
Weiterhin sind die Vorgaben des SiGeKo sowie des
Koordinators gem. A+S-Plan zu beachten.
Im Zuge der Arbeiten kann der Fund von weiteren
Gefahrstellen nicht vollständig ausgeschlossen werden.
Bei
entsprechendem Verdacht sind der AG, die
Objektüberwachung und der beauftragte Sachverständige
umgehend zu informieren.

*Hinweis*
6. Allgemeine Angaben zur Ausführung

6.1 Abschnitte und Arbeitsbeschränkungen
Das Gebäude wird für die geplanten Sanierungsarbeiten,
bis auf das Museum im EG und OG, sowie Teile des
Dachgeschosses leergezogen. Das Museum wird während
der Sanierung geschlossen und wird innerhalb des
Gebäudes besonders vom Baustellenbereich abgetrennt.
Nicht Bestandteil der Maßnahme SIP-II sind
grundsätzlich die in SIP I sanierten Bauteile, Flächen
des
Museums, WC-Anlage im UG und der Dachraum mit
Einbauten aus DDR-Zeiten, im Südflügel des Ehrenhofes.
Die Flächen sind im Grundriss entsprechend mit  "- - -
- -" gekennzeichnet.

6.1.1 Brandmeldeanlage
Die bestehende Brandmeldeanlage (BMA) des Gebäudes
wird für den Zeitraum der Bauarbeiten dauerhaft in
Betrieb sein. Die Programmierung der Anlage für die
Bereiche in denen staubende Arbeiten stattfindet
erfolgt
durch den AG nach Bauablauf. Das Abdecken der
Rauchwarnmelder innerhalb der Sanierungsbereiche ist
Sache des AN und wird gesondert vergütet. Staubende
oder dampfende Arbeiten außerhalb der
freigeschalteten Bereiche sind streng untersagt!
Darüber hinaus wird die bestehende EMA
(Einbruchmeldeanlage) in Betrieb bleiben und die
Zugänge zum
Museum werden dauerhaft überwacht.

6.2 Arbeitsschutz und Unfallverhütung
Der AN ist für die Einhaltung aller
Sicherheitsmaßnahmen, gem. BgbBO, BaustellV,
Unfallverhütungsvorschriften,
Arbeitsstättenrichtlinien, Auflagen der
Berufsgenossenschaften durch seine
Mitarbeiter/innen, verantwortlich und verpflichtet
entsprechende Maßnahmen zur Einhaltung zu ergreifen.
Alle Mitarbeitenden des AN sind mit den erforderlichen
Arbeitsmitteln, -kleidung und Schutzmaßnahmen gem.
ASR und DGUV-Regelwerk auszustatten.

Das gilt insbesondere aus Gründen des Arbeits- und
Denkmalschutzes auch für die Einhaltung der Grenzwerte
für A-Stäube (Alveolengängige Fraktion) und E-Stäube
(Einatembare Fraktion) gemäß TRGS 900
"Arbeitsplatzgrenzwerte". Der AN hat durch Technische-
und Organisatorische Maßnahmen sicher zu stellen,
dass diese AGW unterschritten werden. Dazu zählen die
Verwendung direkt absaugender Geräte mittels
Entstauber Staubklasse H, mindestens arbeitstägliche
Reinigung des Arbeitsbereichs mit Industriesaugern der
Staubklasse H, bei Bedarf nebelfeuchte Reinigung mit
entspanntem Wasser etc. Die Einhaltung der AGW für
A- und E-Stäube wird vom AG stichpunktartig
baubegleitend überprüft.

Der AN ist für die Einhaltung des Arbeitsschutzes
seiner Mitarbeitenden verantwortlich. Zu Beginn der
Sanierung wird es eine vollumfängliche
Schadstoffsanierung in allen Geschossen des Gebäudes
geben. Erst
nach Abschluss der Schadstoffsanierung bzw. Freigabe
der Sanierungsbereiche wird mit den weiteren
Hochbararbeiten begonnen. Das Arbeiten in
kontaminierten Bereichen ist mit Ausnahme des
Dachgeschosses,
unter Einhaltung der DGUV Regel 101-004, nicht
vorgesehen.

Das Dachgeschoss bleibt trotz erfolgter
Sanierungsmaßnahmen auf Grund weiterhin hoher
Belastung mit Holz- und Flammschutzmitteln
"kontaminierter Bereich". Für alle Arbeiten im
Dachgeschoss
muss der Aufsichtsführende und der Stellvertretende
die Sachkunde nach DGUV Regel 101-004 vorweisen. In
diesem Zusammenhang sei u.a. auf die
Gefahrstoffverordnung (GefStoffV) und den Arbeits- und
sicherheitsplan (A&S-Plan) nach TRGS 524 verwiesen.
Weitergehende Informationen sind dem Punkt 6.
Angaben zu Schadstoffaufkommen und -sanierung zu
entnehmen.

6.3 Gerüste und Hilfskonstruktionen
Der AN ist für alle Hilfsmittel und -konstruktionen,
die zur sachgemäßen Erfüllung seiner vertraglichen
Leistung
erforderlich sind, selbstverantwortlich. Alle
Hilfskonstruktionen unterliegen der
Arbeitsstättenrichtlinie

6.4 Technische Betriebsmittel, Maschinen u. Geräte
Alle durch den AN eingesetzten elektrischen
Betriebsmittel (Maschinen, Kabel, Verteiler, Leuchten
etc.)
müssen gem. den Vorschriften in V248 (Besondere
Vertragsbedingungen Umweltschutzanforderungen) für den
Baustelleneinsatz in genannten Zeiträumen gem.
Vorschrift durch eine Fachkraft geprüft sein. Der
Nachweis
hierzu ist auf der Baustelle vorzuhalten und bei
Bedarf dem AG, der örtlichen Bauleitung oder der/dem
SiGeKo
vorzulegen. Sämtliche Installationen, Reparaturen von
und an elektrischen Betriebsmitteln dürfen nur durch
Elektrofachkräfte ausgeführt werden. Die Baustelle ist
gem. einschlägigen Unfallverhütungsvorschriften und
nach Anzahl der Beschäftigten auszustatten.
Bei Arbeiten mit Schussapparaten gilt die UVV (DGUV
Vorschrift 57) uneingeschränkt. Die Arbeiten dürfen nur
nach Genehmigung durch die Bauleitung durchgeführt
werden. Die Genehmigung soll schriftlich erteilt
werden;
sie ist auf bestimmte Bauteile, Räume und Zeiten zu
beschränken.

6.6 Genehmigungen
Erforderliche öffentliche Genehmigungen für die
beschriebenen Arbeiten sind Sache des AG und durch
diesen
bereits eingeholt. Sofern es darüber hinaus
Genehmigungen zur Ausführung der Arbeiten des AN gibt,
sind
diese, in vorheriger Abstimmung mit dem AG, selbst
einzuholen.

6.7 Personaleinsatz und Kommunikation
Der AN verpflichtet sich, die Baustelle während der
gesamten Bauzeit mit einer/m, der deutschen Sprache
mächtigen, Bauleiter:in besetzt zu halten.
Die Verantwortung erstreckt sich auf die Baustelle und
die angrenzenden Flächen, für die
Verkehrssicherungspflicht besteht. Vom AN ist der/die
firmeneigene verantwortliche Sicherheitsbeauftragte zu
benennen.
Nach Auftragserteilung hat der AN schriftlich eine/n
Firmenbauleiter:in (bevollmächtigte/r Vertreter/in) zu
benennen und jeden Personalwechsel in dieser Funktion
schriftlich anzuzeigen. Die Firmenbauleitung ist
Ansprechpartner/in der Objektüberwachung und
verantwortlich für die Einhaltung der
Unfallverhütungsvorschriften im Fachbereich des AN.
Aussagen der Firmenbauleitung sind für den AN bindend.
Er kann sich nicht auf "Handeln ohne Auftrag"
berufen. Alle Äußerungen des AN müssen in deutscher
Sprache verfasst sein. Der AN verpflichtet sich ferner
dafür zu sorgen, dass ständig weisungsbefugtes
Personal anwesend ist, welches eine fachliche
Verständigung
in deutscher Sprache ermöglicht. Kommt der AN dieser
Verpflichtung nicht nach, so ist der AG berechtigt, auf
Kosten des AN einen Dolmetscher hinzuzuziehen.
Der AG ist berechtigt, die Qualifikation und
Fertigkeit der eingesetzten Arbeitskräfte zu
beurteilen und
erforderlichenfalls den Austausch unqualifizierter
oder unerfahrener Arbeitskräfte zu verlangen. Einem
solchen
Verlangen ist unverzüglich nachzukommen, dem AG
entstehen dadurch keine zusätzlichen Kosten.
Bei Verstößen gegen die Baustellenordnung durch
Betriebsangehörige des/der Auftragnehmers/in (AN) sind
die betreffenden Personen unverzüglich von der
Baustelle zu entfernen.
Grundsätzlich ist sämtlicher rechtsrelevanter
Schriftverkehr an die Projektleitung des AG und in
digitaler Kopie
(Email) an die Objektüberwachung zu übermitteln.

6.8 Firmenangehörige
Der AN einschließlich seiner Nachunternehmer/innen
(NU) hat sicherzustellen, dass die jeweils auf der
Baustelle eingesetzten Arbeitskräfte sich jederzeit
als Firmenangehörige ausweisen können.

6.9 Baustellenbesprechungen
Es finden regelmäßige (1 x wöchentlich)
Koordinationsbesprechungen mit den Firmen bzw.
Planer/innen statt.
Die Teilnahme eines kompetenten, aussagefähigen und
weisungsbefugten Mitarbeiters des AN an den
Baubesprechungen ist verpflichtend.

6.10 Bautageberichte
Der AN verpflichtet sich, ein Bautagebuch zu führen
und der Bauleitung regelmäßig, mindestens monatlich,
vorzulegen. Der AN hat dem AG in geeigneter Form über
den Personal- und Geräteeinsatz,
Materiallieferungen, die Arbeitsleistungen, den
Arbeitsfortschritt und über besondere Vorkommnisse
aktuell zu
berichten. Hierzu zählen auch Begehungen mit der
Berufsgenossenschaft und dem Gewerbeaufsichtsamt.
Dem AG sind alle Unfälle, Erste Hilfe-Fälle und
Schadensfälle unverzüglich mitzuteilen.

In den Berichten sind u.a. aufzunehmen:
Name der Firma und Baustelle
Fortlaufende Nummerierung
Datum
Temperatur um 7.00 Uhr/ Datum, windgeschützte Stelle
Witterungsverhältnisse
Anzahl der Arbeitnehmer:innen nach Lohngruppen
Ausgeführte Leistung mit Ortsangabe (Geschoss / Achsen)
Besondere Maßnahmen und Vorkommnisse
Anweisungen der Objektüberwachung
Unterschrift der Objektüberwachung des AN

6.11 Termine
Der AN hat seine Leistungserbringung mit
vorhergehenden und nachfolgenden Gewerken, die seine
eigene
Leistung technisch berühren, so abzustimmen, dass die
eigene Leistung und die eigenen Ausführungstermine
in Bezug auf die Detailausführungsschritte und
Funktionsgerechtigkeit ordnungsgemäß erfolgen.
Die dabei üblicherweise anstehenden Arbeitsabfolgen,
technischen Abhängigkeiten und zeitlich getrennten
Einzelschritte von Teilleistungen sind bei der
Angebotskalkulation zu berücksichtigen.
Die terminliche Abfolge wird über einen Bauzeitenplan
des AG geregelt, der bei Beauftragung an den AN
übergeben wird. Auf dieser Basis ist der AN
verpflichtet einen Feinablaufplan seiner Leistung,
inkl. der
Abhängigkeiten zu anderen Gewerken, zu erstellen und
der örtlichen Bauleitung zur Freigabe vorzulegen.

geplante Bauzeit  Juni 2025 - Dezember 2028

6.12 Mitwirken bei Abnahmen und Wartungsarbeiten
Der AN ist verpflichtet beim Erstellen von
Anlageteilen und Inbetriebnahmen von Anlagen der
eigenen Leistung,
sowie der Schnittstellen zu anderen Leistungen
mitzuwirken.
Der AN ist ebenso verpflichtet für die von Ihm
erbrachten Leistungen und Teilen, bei denen die Wartung
Einfluss auf die Sicherheit und die Funktionsfähigkeit
hat, Wartungsverträge innerhalb der vertraglichen
Verjährungsfrist anzubieten.

*Hinweis*
7. Abfall- und Entsorgungsmanagement
Abfallerzeuger ist die SPSG. Für sämtliche
Entsorgungsvorgänge und Dokumente ist die
Erzeugernummer PE
20B1908 zu verwenden.
Im Zuge der Planung wurde ein Entsorgungskonzept für
die Sanierungsmaßnahme aufgestellt. Dieses wird
dem AN inkl. Anlagen (II und III) mit den bei
Auftragserteilung übergeben. Es wird im Zuge der
Bauausführung
ständig fortgeschreiben und ergänzt, sofern nicht
aufgeführte Abfallfraktionen anfallen.

Die Abbruchabfälle werden in die vom Auftraggeber
bereitgestellten Container zur Entsorgung verbracht.
Die
Containerstellung einschl. Transport und ggf.
erforderliche Deklarationsuntersuchungen und sonstige
Neben-
und Sonderleistungen zur Entsorgung erfolgen im
Verantwortungsbereich des Auftragsgebers und ist nicht
Bestandteil der Leistung des AN.

Das gilt nicht für Eigenabfälle wie Folien,
Pappkartons, Verschnitt, Umreifungsbänder etc.
Eigenabfälle, die der
AN bei der Bauausführung selbst erzeugt (nicht
gefährlich oder gefährlich), hat der AN den
abfallrechtlichen
Anforderungen entsprechend ordnungsgemäß zu
deklarieren und zu entsorgen. Sämtliche Verantwortung
dafür obliegt ihm.

Das Deklarationsprozedere, die Vorab- und
Verbleibskontrolle ist Leistung des AG und wird durch
einen
externen Verfahrensbevollmächtigten / Abfallmanager
(BEVERZ) durchgeführt.

Der AN ist verantwortlich für die abfalltechnisch
korrekte Separation und Kennzeichnung der Abfälle nach
Abfallarten und möglichen, vom AG vorgegebenen
Verwertungs- und Beseitigungswegen. Haufwerke von
gefährlichen Abfällen z.B. Bodenaushub oder
Asphaltaufbruch müssen abgedeckt werden. Die Zuordnung
der
einzelnen Abbruchabfälle ist mit dem Abfallmanagement
abzustimmen. Der AN wird sich bemühen, bei der
Erbringung seiner Leistung Abfälle zu vermeiden
(Bemühensklausel).

Der AN trifft alle erforderlichen Vorkehrungen, um
Abfälle möglichst getrennt zu erfassen und zu halten,
um
eine vorschriftsgemäße Entsorgung sicher zu stellen.
Das Abfallmanagement überwacht die ordnungsgemäße
Separierung der Abfälle und koordiniert ggf.
erforderliche Deklarationsanalysen.

Sämtliche Abfälle, die im Zuge der Baumaßnahme
anfallen und auf der Baustelle gelagert werden müssen,
sind grundsätzlich nach folgenden Abfallgruppen gem.
AVV sortenrein getrennt zu halten und zu kennzeichnen:
gefährliche Abfälle (gA)
nicht gefährliche, aber register- und
nachweispflichtige Abfälle wie EPS mit
HBCD-Verunreinigung
nicht gefährliche Abfälle (ngA)
nicht gefährliche Abfälle gemäß
Gewerbeabfallverordnung (GewAbfV)

Die Nutzung von Sammelentsorgungsnachweisen (SN) der
Beförderer erfolgt im Ausnahmefall nach Wahl des
AN für gefährliche Abfälle mit einer Gesamtmasse von
< 20 to/Jahr, Abfallfraktion und Anfallstelle nach
Rücksprache und Freigabe durch den
Verfahrensbevollmächtigten.

Sollte die Entsorgung von Abfällen aufgrund nicht
konsequent durchgeführter Separierung unmöglich bzw.
nur
zu erhöhten Kosten möglich sein, werden die dabei
anfallenden Kosten (Nachsortierung, erhöhte
Entsorgungskosten etc.) auf den Verursacher umgelegt.
Dazu zählen auch Nebenkosten wie Rücktransporte
von abgewiesenen Containern.

Grundsätzlich sind in die Positionen des AN
einzukalkulieren:
- Rückbau/ Abbruch
- Sortieren, Verpacken, Kennzeichnen des Abfalls (ggf.
BigBags)
- Transport der Abfälle in die bereit gestellten
Container oder Behältnisse etc.

*Hinweis*
8. Anlagen zum Leistungsverzeichnis

Folgende Plananlagen sind für die Kalkulation der
nachfolgenden Positionen zu berücksichtigen. Sofern es
Unstimmigkeiten zwischen Leistungsbeschreibung und
Plananlage gibt, gilt: Text vor Planung.
Weiterhin sind Abweichungen mit der örtlichen
Bauleitung im Vorfeld abzustimmen.

### Titel 1 DEMONTAGE BESTANDSANLAGEN

#### Bereich 1.1 Kleingüteraufzug 05 5086

**1.1.10 Demontage Kleingüteraufzug K011**
Komplette fachgerechte Demontage einer Bestandaufzugsanlage mit allen zugehörigen Komponenten
nach Freischaltung der Betriebsspannung durch das
Gewerk Elektrotechnik

hierzu gehören u.a.:
- Fahrkorb/ -rahmen
- Führungsschienen,
- Schienenbefestigung
  (einbetoniert, flächenbündig abtrennen)
- Grubenlelemente
- Schachttüren, einflügl. Drehtür
- Befehlsgeber
- Schaltschränke und Steuerkästen
- elektrische Leitungen bis zum Hauptschalter
- Schachtbeleuchtung
- Antrieb mit Treibscheibe und Umlenkrolle
- Gegengewicht
- Tragmittel

technische Daten des Lasten- und Güteraufzugs:
- Nennlast Q = 100 kg
- Fahrkorb P = 130 kg
- Gegengewicht G = 180 kg
- Kleingüteraufzug gemäß TGL 39 499
- Baugröße K011
- Baujahr 1986
- Haltestellen: 3
- Förderhöhe 6.600 mm
- Fördergeschwindwindigkeit 0,5 m/s
- Fahrkorbmaße 800 x 700 x 1.000
- Antrieb EK 100 TGL 20 - 376 940

Demontage mit sortenreiner Trennung der Abfallstoffe
und Verbringen zum zentralen Entsorgungsplatz der
Baustelle. Bei der Entsorung gelten die Vorschriften
aus "7. Abfall- und Entsorgungsmanagement".
Menge: 1,000 St

#### Bereich 1.2 Kleingüteraufzug 05 5185

**1.2.10 Demontage Kleingüteraufzug K011**
Komplette fachgerechte Demontage einer Bestandaufzugsanlage mit allen zugehörigen Komponenten
nach Freischaltung der Betriebsspannung durch das
Gewerk Elektrotechnik

hierzu gehören u.a.:
- Fahrkorb/ -rahmen
- Führungsschienen,
- Schienenbefestigung
  (einbetoniert, flächenbündig abtrennen)
- Grubenlelemente
- Schachttüren, einflügl. Drehtür
- Befehlsgeber
- Schaltschränke und Steuerkästen
- elektrische Leitungen bis zum Hauptschalter
- Schachtbeleuchtung
- Antrieb mit Treibscheibe und Umlenkrolle
- Gegengewicht
- Tragmittel

technische Daten des Lasten- und Güteraufzugs:
- Nennlast Q = 100 kg
- Fahrkorb P = 130 kg
- Gegengewicht G = 180 kg
- Kleingüteraufzug gemäß TGL 39 499
- Baugröße K011
- Baujahr 1986
- Haltestellen: 3
- Förderhöhe 6.600 mm
- Fördergeschwindwindigkeit 0,5 m/s
- Fahrkorbmaße 800 x 700 x 1.000
- Antrieb EK 100 TGL 20 - 376 940

Demontage mit sortenreiner Trennung der Abfallstoffe
und Verbringen zum zentralen Entsorgungsplatz der
Baustelle. Bei der Entsorung gelten die Vorschriften
aus "7. Abfall- und Entsorgungsmanagement".
Menge: 1,000 St

#### Bereich 1.3 Kleingüteraufzug 05 5186

**1.3.10 Demontage Kleingüteraufzug K011**
Komplette fachgerechte Demontage einer Bestandaufzugsanlage mit allen zugehörigen Komponenten
nach Freischaltung der Betriebsspannung durch das
Gewerk Elektrotechnik

hierzu gehören u.a.:
- Fahrkorb/ -rahmen
- Führungsschienen,
- Schienenbefestigung
  (einbetoniert, flächenbündig abtrennen)
- Grubenlelemente
- Schachttüren, einflügl. Drehtür
- Befehlsgeber
- Schaltschränke und Steuerkästen
- elektrische Leitungen bis zum Hauptschalter
- Schachtbeleuchtung
- Antrieb mit Treibscheibe und Umlenkrolle
- Gegengewicht
- Tragmittel

technische Daten des Lasten- und Güteraufzugs:
- Nennlast Q = 100 kg
- Fahrkorb P = 130 kg
- Gegengewicht G = 180 kg
- Kleingüteraufzug gemäß TGL 39 499
- Baugröße K011
- Baujahr 1986
- Haltestellen: 2
- Förderhöhe 3.100 mm
- Fördergeschwindwindigkeit 0,5 m/s
- Fahrkorbmaße 800 x 700 x 1.000
- Antrieb EK 100 TGL 20 - 376 940

Demontage mit sortenreiner Trennung der Abfallstoffe
und Verbringen zum zentralen Entsorgungsplatz der
Baustelle. Bei der Entsorung gelten die Vorschriften
aus "7. Abfall- und Entsorgungsmanagement".
Menge: 1,000 St

#### Bereich 1.4 Lastenaufzug 01 3974

**1.4.10 Demontage Lastenaufzug**
Komplette fachgerechte Demontage einer Bestandaufzugsanlage mit allen zugehörigen Komponenten
nach Freischaltung der Betriebsspannung durch das
Gewerk Elektrotechnik

hierzu gehören u.a.:
- Fahrkorb/ -rahmen
- Führungsschienen,
- Schienenbefestigung
  (einbetoniert, flächenbündig abtrennen)
- Grubenlelemente
- Schachttüren, zweiflügl. Drehtür
- Fahrkorbtürgitter
- Befehlsgeber
- Schaltschränke und Steuerkästen
- elektrische Leitungen bis zum Hauptschalter
- Schachtbeleuchtung
- Hydraulikaggregat
- Hydraulikleitungen
- Betriebsflüssigkeiten

technische Daten des Lasten- und Güteraufzugs:
- Nennlast Q = 500 kg
- Fahrkorb P = 700 kg
- Lasten- und Güteraufzug gemäß TG 36 456
- Baujahr 1986
- Haltestellen: 2
- Förderhöhe 3.100 mm
- Fördergeschwindwindigkeit 0,25 m/s
- Fahrkorbmaße 1.250 x 1.330 x 2.000
- Hydraulikzylinder Ø90 x 3.400 (direkt wirkend)
- Hydraulikzylinder im Schutzrohr gemäß TGL 20-379 941

Demontage mit sortenreiner Trennung der Abfallstoffe
und Verbringen zum zentralen Entsorgungsplatz der
Baustelle. Bei der Entsorung gelten die Vorschriften
aus "7. Abfall- und Entsorgungsmanagement".

Anfallendes Altöl sowie öl- und schmierstoffbenetzte
bzw.
betränkte Teile dürfen nicht das Erdreich oder
Oberflächen-
bzw. Grundwasser verunreinigen. Das gilt auch für
ölkontaminiertes Wasser aus der Schachtgrube und
aus Erdschutzrohren. Auf die Einhaltung
des WHG und AwSV wird gesondert
hingewiesen.

Hinweis: Träger 2xC8 im Schachtkopf, schwarz-gelb
angestrichen verbleibt im Schacht!
Menge: 1,000 St

**1.4.20 Demontage Hydraulikzylinder**
- Demontage erdversenkter Hydraulikzylinder
  aus Erdchutzrohr nach TGL 20-376 942
  als zertifizierter Fachbetrieb gemäß §62 AwSV
  in Beisein eines Sachverständigen gemäß §53 AwSV
- Hydraulikzylinder Ø90 x 3400
- aus Erdschutzrohr TGL 20-379 941 L = 4.000 mm
- Abpumpen ggfs. ausgelaufener Betriebsstoffe
- Anhängen an Bestandsträger in Schachtdecke
  2xC8 geschweißt
- Abtrennen Erdschutzrohr unterhalb Bitumendichtung
  (ca. 200 mm unterhalb Sohle)

Demontage mit sortenreiner Trennung der Abfallstoffe
und Verbringen zum zentralen Entsorgungsplatz der
Baustelle. Bei der Entsorung gelten die Vorschriften
aus "7. Abfall- und Entsorgungsmanagement".
Menge: 1,000 St

**1.4.30 Sachverständigenprüfung AwSV**
- Prüfung der ordnungsgemäßen Stilllegung
  einer unterirdischen Hydraulikanlage
  gemäß AwSV
- Sachverständigenleistung gemäß § 47 AwSV
  als zugelassener Sachverständiger gemäß AwSV
- Anlage außerhalb von Wasserschutzgebieten
- Dokumentation verbliebener Anlagenteile
  im Erdreich
- Bewertung möglicher Umweltgefährdungen
  durch verbleibene Anlagenteile im Erdreich
- Erstellung Prüfberichts gemäß AwSV
  zur Vorlage bei der zuständigen Behörde
Menge: 1,000 psch

#### Bereich 1.5 Unterfluraufzug 01 4072

**1.5.10 Demontage Unterfluraufzug**
Komplette fachgerechte Demontage einer Bestandaufzugsanlage mit allen zugehörigen Komponenten
nach Freischaltung der Betriebsspannung durch das
Gewerk Elektrotechnik

hierzu gehören u.a.:
- Fahrkorb/ -rahmen
- Hubdeckel
- Abschlussblech am oberen Schachtende
- Führungsschienen
- Schienenbefestigung
  (einbetoniert, flächenbündig abtrennen)
- Grubenlelemente
- Schachttür, einflügl. Drehtür
- Anzeigetableau
- Stele mit Befehlsgeber im Außenbereich
- Schaltschränke und Steuerkästen
- elektrische Leitungen bis zum Hauptschalter
- Schachtbeleuchtung
- Hydraulikaggregat
- Zugkette m. Befestigung
- Hydraulikzylinder m Umlenkrolle
- Hydraulikleitungen
- Betriebsflüssigkeiten

technische Daten des Lasten- und Güteraufzugs:
- Nennlast Q = ca. 300 kg
- Fahrkorb P = 140 kg
- Güteraufzug
- Baujahr 1986
- Haltestellen: 2
- Förderhöhe 2.840 mm
- Fördergeschwindwindigkeit 0,4 m/s
- Fahrkorbmaße 800 x 700 x 1200
- Hydraulikzylinder Ø80 x 1.600 (indirekt wirkend)

Demontage mit sortenreiner Trennung der Abfallstoffe
und Verbringen zum zentralen Entsorgungsplatz der
Baustelle. Bei der Entsorung gelten die Vorschriften
aus "7. Abfall- und Entsorgungsmanagement".

Anfallendes Altöl sowie öl- und schmierstoffbenetzte
bzw.
betränkte Teile dürfen nicht das Erdreich oder
Oberflächen-
bzw. Grundwasser verunreinigen. Das gilt auch für
ölkontaminiertes Wasser aus der Schachtgrube und
aus Erdschutzrohren. Auf die Einhaltung
des WHG und AwSV wird gesondert
hingewiesen.
Menge: 1,000 St

### Titel 2 NEUBAU AUFZUGSANLAGEN

*Hinweis*
Gebäudereferenzen

Nachfolgender Titel beeinhaltet die Neuerrichtung von 4
Aufzugsanlagen in einem Bestandsgebäude (Denkmal). Für
die
Anlagen werden teilweise neue Aufzugschächte errichtet,
teilweise werden Bestandsschächte genutzt.

Den folgenden Positionen sind diese Einbauorte
zuzuordnen:

1. Aufzug Ost
2. Aufzug West
3. Aufzug Küche
4. Unterfluraufzug

geplante Nutzung:
1. Personentransport, Hotelbetrieb
2. Personentransport, Hotelbetrieb
3. Personen- und Lastentransport, Hotelservice
4. ausschließlich Gütertransport ohne
Personenbeförderung

Achsbezug:
1. L9
2. E4
3. C6
4. D10

Schacht:
1. Schachtgerüst innerhalb des Gebäudes
2. Schachtneubau
3. Bestand
4. Bestand

*Hinweis*
bauseitige Leistungen

- Bereitstellung Netzanschlüsse 400 V / 50 Hz
  am Standort der Steuerungen
- Bereitstellung Baustromanschlüsse während der
  Montage 400 V / 50 Hz ab nächstem Baustromverteiler
- Bereitstellung Potentialausgleich
- Anarbeitung Fußböden nach Schachttürmontage
- Bereitstellung Meterrisse pro Etage
- Bereitstellung Koppler für Brandfallsteuerung
  am Montageort der Steuerung
- Errichtung Rohbauschächte / Ergänzung
  Bestandsschächte
- Umrüstung Bestandsfenster am Schachtgerüst
  in Festverglasung, druchsturzsicher (VSG)
- Anstrich der Schachtgruben staubbindend
- Hydraulik: Anstrich Grube ölfest

*Hinweis*
Materiallagerung während der Montage

- im unmittelbaren Bereich der Aufzugsschächte
  stehen keine ausreichenden Lagerkapaziätäten
  für die gesamte Montagezeit zur Verfügung, sodass
eine
  mehrfach und gestaffelte Anlieferung von
Anlagenteilen
  zu den Schächten erforderlich und zu kalkulieren ist

#### Bereich 2.1 Personen-, Lasten- und Güteraufzüge

**2.1.10 Bausatz Aufzug Q = 630 kg, FH = 6.890 mm**
Einbauort: Aufzug West

getriebeloser Aufzugsantrieb mit Treibscheibe im
Schacht,
Abführung der Verlustwärme vom Antriebsstandort
über die Schachtbelüftung und -entrauchung.

ausgelegt nach DIN EN 81-20/50
Nutzungskategorie 3 gemäß VDI 4707 Blatt 1

Nennlast: 630 kg
Förderhöhe: 6.890 mm
Fördergeschwindigkeit: 1 m/s
Schachtbreite: 1.700 mm
Schachttiefe: 1.750 mm
Schachtgrube: 800 mm
Schachtkopf: 2.990 mm
Haltestellen: 3 Stck.
Zugänge: 4 Stck. (Durchlader)

Hinweis: Türmontage in Wandnischen

ausgelegt für mind. 180 Fahrten/h,
ausgelegt für eine Verfügbarkeit pro Monat von 97 %,
ausgelegt für max. zulässige Prüffrist gemäß
Betriebssicherheitsverordnung.

Führungsschienen

- Führungen am Fahrkorb und Gegengewicht
  als Gleitführungen
- Führungsschienen in gehobelter
  Ausführung für Fahrkorb und Gegengewicht
- Profil nach ISO 8100-33, Form B
- Alle Befestigungsteile für die Führungsschienen, wie
  Schienenbügel, Laschen, Schrauben,
  Unterlegscheiben und Schraubensicherungen sind
  einzukalkulieren

Jede Führungsschiene ist zwischen zwei Stößen
mindestens zweimal befestigt
(Max. Befestigungsabstand 2 m
oder bei Befestigung in den Geschossen nach Abstimmung
mit entsprechend dimensionierter Schiene).
Die Stöße der Schienen sind so auszubilden oder so zu
bearbeiten, dass im Fahrkorb das Überfahren der Stöße
nicht bemerkt werden kann.

Die Schienenbefestigungskonstruktion ist so
auszubilden, dass die Knickspannungen abgebaut
werden, die in den Schienen durch Kriechen und
Schwinden des Betons entstehen.
Die Schienen sind, falls erforderlich, im Rahmen der
Wartung vom AN kostenlos nachzurichten.

Lieferung und Montage der Führungsschienen für Fahrkorb
und Gegengewicht mit allem Zubehör wie oben
beschrieben komplett liefern und montieren
einschließlich aller erforderlichen Verbindungsmittel.

Fahrkorbrahmen

- mit bauteilgeprüfter Fangvorrichtung
- Gleitführungen mit selbsttätigen Schienenölern
- Fahrkorb schwingungsgedämpft in den Tragrahmen
eingesetzt
- bei einseitiger Flächenbelastung darf keine
Schrägstellung des
  Kabinenbodens über 10 mm auftreten
- Lastwiegeeinrichtung
- geeignet für Fahrkorbmaße 1.100 x 1.400 x 2.200 mm

Lieferung und Montage des Tragrahmens
mit allem Zubehör wie oben beschrieben komplett liefern
und montieren einschließlich aller erforderlichen
Verbindungsmittel.

Geschwindigkeitsbegrenzer

- wege- und geschwindigkeitsgeregelt
  und verfügt über Fernauslösung gemäß
  EN 81-20/50
- Fangvorrichtung so ausbilden,
  dass sie sich ohne Hilfsmittel lösen lassen kann
- Geschwindigkeitsbegrenzer mit
  Absinkverhinderungsschutz
  gemäß DIN EN81-20/50

Lieferung und Montage des Geschwindigkeitsbegrenzers
mit allem Zubehör wie oben beschrieben komplett liefern
und montieren einschließlich aller erforderlichen
Verbindungsmittel.

Gegengewicht

- Gleitführungen mit selbsttätigen Schienenölern
- Gegengewicht mit Stahleinlagen
- Gewichtsveränderungen des Gegengewichts
  die bei der ersten Hauptprüfung festgestellt werden,
  müssen vom AN ohne besondere Vergütung
  ausgeglichen werden
- Gegengewichtsverkleidung in der Schachtgrube

Lieferung und Montage des Gegengewichts wie oben
beschrieben komplett liefern und montieren
einschließlich aller erforderlichen Verbindungsmittel.

Tragmittel

- Tragmittel als Tragseile
  ausgelegt nach DIN EN 81-50
  zulässige Abweichung vom Nenndurchmesser 0 bis 3%
  Auslegung der Tragseile und Seilaufhängungen so, dass
  der Fahrkorb erst bei einer Laständerung von 30 % der
  Nenntragfähigkeit die Haltetoleranzzone verlässt
  und die Nachstellsteuerung wirksam wird.
- Haltetoleranz +/- 5 mm.
- Seile gegen Verdrehung sichern
- Tragseile sind mit Seilschlössern zu befestigen

Sollen andere Tragmittel als Tragseile zum Einsatz
kommen, ist das bei der Angebotsabgabe
zu beschreiben und die Gleichwertigkeit
der technischen Parameter durch den Bieter
nachzuweisen.

Sofern eine Sichtprüfung auf Ablegereife des
Tragmittels nicht möglich ist, müssen die
erforderlichen technischen Prüfeinrichtungen
am Aufzug vorhanden sein.

Lieferung und Montage der Tragmittel wie oben
beschrieben komplett liefern und montieren
einschließlich aller erforderlichen Verbindungsmittel.

Aufsetzpuffer

- Aufsetzpuffer für Fahrkorb
- Aufsetzpuffer für Gegengewicht
- Stahlsockel zur Aufnahme der Aufsetzpuffer
- Aufsetzpuffer mit Stützen, als
  höhenverstellbaren Konstruktion,
  auf dem Boden der Schachtgrube befestigt
- Ausführung: energieverzehrende,
  bauteilgeprüfte Kunststoffpuffer

Lieferung und Montage der Puffer wie oben
beschrieben komplett liefern und montieren
einschließlich aller erforderlichen Verbindungsmittel

Korrosionsschutz:

- Korrosionsschutz im Schacht für sämtliche Stahlteile,
  die zur Leistung des AN gehören mit Ausnahme der
  funktionsbedingt blanken Flächen
- Beschädigungen des Korrosionsschutzes sind
  nach der Montage auszubessern, als Grundbeschichtung
in
  Qualität für alle Deckbeschichtungsarten geeignet
- Drehende Teile sind mit einem gelben Warnanstrich
  RAL 1004 zu versehen.

Oberfläche nach VDI 3810/ EN ISO 12944-2,
Korrosivitätskategorie C2, Gesamtlackstärke = 80 µm

Hier nicht enthaltene Leistungen:

- Antrieb
- Schachttüren / Fahrkorbtüren
- Fahrkorb / Fahrkorbeinrichtungen
- Bedien- und Anzeigeelemente
- Steuerung
- Schachtausrüstung / Installation
- Schachtentrauchung
- Notrufsystem
Menge: 1,000 St

**2.1.20 Bausatz Aufzug Q = 630 kg, FH = 6.920 mm**
Einbauort: Aufzug Ost

getriebeloser Aufzugsantrieb mit Treibscheibe im
Schacht,
Abführung der Verlustwärme vom Antriebsstandort
über die Schachtbelüftung und -entrauchung.

ausgelegt nach DIN EN 81-20/50
Nutzungskategorie 3 gemäß VDI 4707 Blatt 1

Nennlast: 630 kg
Förderhöhe: 6.920 mm
Fördergeschwindigkeit: 1 m/s
Schachtbreite: 1.700 mm
Schachttiefe: 1.690 mm
Schachtgrube: 800 mm
Schachtkopf: 2.855 mm
Haltestellen: 3 Stck.
Zugänge: 3 Stck.

Hinweis: Montage im Schachtgerüst,
UK Schachtkopf = UK Hilfsträger,
auf oberstem Horizontalrahmen

ausgelegt für mind. 180 Fahrten/h,
ausgelegt für eine Verfügbarkeit pro Monat von 97 %,
ausgelegt für max. zulässige Prüffrist gemäß
Betriebssicherheitsverordnung.

Führungsschienen

- Führungen am Fahrkorb und Gegengewicht
  als Gleitführungen
- Führungsschienen in gehobelter
  Ausführung für Fahrkorb und Gegengewicht
- Profil nach ISO 8100-33, Form B
- Alle Befestigungsteile für die Führungsschienen, wie
  Schienenbügel, Laschen, Schrauben,
  Unterlegscheiben und Schraubensicherungen sind
  einzukalkulieren

Jede Führungsschiene ist zwischen zwei Stößen
mindestens zweimal befestigt
(Max. Befestigungsabstand 2 m
oder bei Befestigung in den Geschossen nach Abstimmung
mit entsprechend dimensionierter Schiene).
Die Stöße der Schienen sind so auszubilden oder so zu
bearbeiten, dass im Fahrkorb das Überfahren der Stöße
nicht bemerkt werden kann.

Die Schienenbefestigungskonstruktion ist so
auszubilden, dass die Knickspannungen abgebaut
werden, die in den Schienen durch Kriechen und
Schwinden des Betons entstehen.
Die Schienen sind, falls erforderlich, im Rahmen der
Wartung vom AN kostenlos nachzurichten.

Lieferung und Montage der Führungsschienen für Fahrkorb
und Gegengewicht mit allem Zubehör wie oben
beschrieben komplett liefern und montieren
einschließlich aller erforderlichen Verbindungsmittel.

Fahrkorbrahmen

- mit bauteilgeprüfter Fangvorrichtung
- Gleitführungen mit selbsttätigen Schienenölern
- Fahrkorb schwingungsgedämpft in den Tragrahmen
eingesetzt
- bei einseitiger Flächenbelastung darf keine
Schrägstellung des
  Kabinenbodens über 10 mm auftreten
- Lastwiegeeinrichtung
- geeignet für Fahrkorbmaße 1.100 x 1.400 x 2.200 mm

Lieferung und Montage des Tragrahmens
mit allem Zubehör wie oben beschrieben komplett liefern
und montieren einschließlich aller erforderlichen
Verbindungsmittel.

Geschwindigkeitsbegrenzer

- wege- und geschwindigkeitsgeregelt
  und verfügt über Fernauslösung gemäß
  EN 81-20/50
- Fangvorrichtung so ausbilden,
  dass sie sich ohne Hilfsmittel lösen lassen kann
- Geschwindigkeitsbegrenzer mit
  Absinkverhinderungsschutz
  gemäß DIN EN81-20/50

Lieferung und Montage des Geschwindigkeitsbegrenzers
mit allem Zubehör wie oben beschrieben komplett liefern
und montieren einschließlich aller erforderlichen
Verbindungsmittel.

Gegengewicht

- Gleitführungen mit selbsttätigen Schienenölern
- Gegengewicht mit Stahleinlagen
- Gewichtsveränderungen des Gegengewichts
  die bei der ersten Hauptprüfung festgestellt werden,
  müssen vom AN ohne besondere Vergütung
  ausgeglichen werden
- Gegengewichtsverkleidung in der Schachtgrube

Lieferung und Montage des Gegengewichts wie oben
beschrieben komplett liefern und montieren
einschließlich aller erforderlichen Verbindungsmittel.

Tragmittel

- Tragmittel als Tragseile
  ausgelegt nach DIN EN 81-50
  zulässige Abweichung vom Nenndurchmesser 0 bis 3%
  Auslegung der Tragseile und Seilaufhängungen so, dass
  der Fahrkorb erst bei einer Laständerung von 30 % der
  Nenntragfähigkeit die Haltetoleranzzone verlässt
  und die Nachstellsteuerung wirksam wird.
- Haltetoleranz +/- 5 mm.
- Seile gegen Verdrehung sichern
- Tragseile sind mit Seilschlössern zu befestigen

Sollen andere Tragmittel als Tragseile zum Einsatz
kommen, ist das bei der Angebotsabgabe
zu beschreiben und die Gleichwertigkeit
der technischen Parameter durch den Bieter
nachzuweisen.

Sofern eine Sichtprüfung auf Ablegereife des
Tragmittels nicht möglich ist, müssen die
erforderlichen technischen Prüfeinrichtungen
am Aufzug vorhanden sein.

Lieferung und Montage der Tragmittel wie oben
beschrieben komplett liefern und montieren
einschließlich aller erforderlichen Verbindungsmittel.

Aufsetzpuffer

- Aufsetzpuffer für Fahrkorb
- Aufsetzpuffer für Gegengewicht
- Stahlsockel zur Aufnahme der Aufsetzpuffer
- Aufsetzpuffer mit Stützen, als
  höhenverstellbaren Konstruktion,
  auf dem Boden der Schachtgrube befestigt
- Ausführung: energieverzehrende,
  bauteilgeprüfte Kunststoffpuffer

Lieferung und Montage der Puffer wie oben
beschrieben komplett liefern und montieren
einschließlich aller erforderlichen Verbindungsmittel

Korrosionsschutz:

- Korrosionsschutz im Schacht für sämtliche Stahlteile,
  die zur Leistung des AN gehören mit Ausnahme der
  funktionsbedingt blanken Flächen
- Beschädigungen des Korrosionsschutzes sind
  nach der Montage auszubessern, als Grundbeschichtung
in
  Qualität für alle Deckbeschichtungsarten geeignet
- Drehende Teile sind mit einem gelben Warnanstrich
  RAL 1004 zu versehen.

Oberfläche nach VDI 3810/ EN ISO 12944-2,
Korrosivitätskategorie C2, Gesamtlackstärke = 80 µm

Hier nicht enthaltene Leistungen:

- Antrieb
- Schachttüren / Fahrkorbtüren
- Fahrkorb / Fahrkorbeinrichtungen
- Bedien- und Anzeigeelemente
- Steuerung
- Schachtausrüstung / Installation
- Schachtentrauchung
- Notrufsystem
Menge: 1,000 St

**2.1.30 Bausatz Aufzug Q = 550 kg, FH = 3.080 mm**
Einbauort: Aufzug Küche

getriebeloser Aufzugsantrieb mit Treibscheibe im
Schacht,
Abführung der Verlustwärme vom Antriebsstandort
über die Schachtbelüftung und -entrauchung.

ausgelegt nach DIN EN 81-20/50
Nutzungskategorie 3 gemäß VDI 4707 Blatt 1

Nennlast: 550 kg
Förderhöhe: 3.080 mm
Fördergeschwindigkeit: 1 m/s
Schachtbreite: 1.850 mm
Schachttiefe: 1.500 mm
Schachtgrube: 1.090 mm
Schachtkopf: 2.900 mm
Haltestellen: 2 Stck.
Zugänge: 2 Stck.

Hinweis: Montage im Bestandsstacht

ausgelegt für mind. 180 Fahrten/h,
ausgelegt für eine Verfügbarkeit pro Monat von 97 %,
ausgelegt für max. zulässige Prüffrist gemäß
Betriebssicherheitsverordnung.

Führungsschienen

- Führungen am Fahrkorb und Gegengewicht
  als Gleitführungen
- Führungsschienen in gehobelter
  Ausführung für Fahrkorb und Gegengewicht
- Profil nach ISO 8100-33, Form B
- Alle Befestigungsteile für die Führungsschienen, wie
  Schienenbügel, Laschen, Schrauben,
  Unterlegscheiben und Schraubensicherungen sind
  einzukalkulieren

Jede Führungsschiene ist zwischen zwei Stößen
mindestens zweimal befestigt
(Max. Befestigungsabstand 2 m
oder bei Befestigung in den Geschossen nach Abstimmung
mit entsprechend dimensionierter Schiene).
Die Stöße der Schienen sind so auszubilden oder so zu
bearbeiten, dass im Fahrkorb das Überfahren der Stöße
nicht bemerkt werden kann.

Die Schienenbefestigungskonstruktion ist so
auszubilden, dass die Knickspannungen abgebaut
werden, die in den Schienen durch Kriechen und
Schwinden des Betons entstehen.
Die Schienen sind, falls erforderlich, im Rahmen der
Wartung vom AN kostenlos nachzurichten.

Lieferung und Montage der Führungsschienen für Fahrkorb
und Gegengewicht mit allem Zubehör wie oben
beschrieben komplett liefern und montieren
einschließlich aller erforderlichen Verbindungsmittel.

Fahrkorbrahmen

- mit bauteilgeprüfter Fangvorrichtung
- Gleitführungen mit selbsttätigen Schienenölern
- Fahrkorb schwingungsgedämpft in den Tragrahmen
eingesetzt
- bei einseitiger Flächenbelastung darf keine
Schrägstellung des
  Kabinenbodens über 10 mm auftreten
- Lastwiegeeinrichtung
- geeignet für Fahrkorbmaße 1.300 x 1.150 x 2.100 mm
  (Fahrkorbsondermaß)

Lieferung und Montage des Tragrahmens
mit allem Zubehör wie oben beschrieben komplett liefern
und montieren einschließlich aller erforderlichen
Verbindungsmittel.

Geschwindigkeitsbegrenzer

- wege- und geschwindigkeitsgeregelt
  und verfügt über Fernauslösung gemäß
  EN 81-20/50
- Fangvorrichtung so ausbilden,
  dass sie sich ohne Hilfsmittel lösen lassen kann
- Geschwindigkeitsbegrenzer mit
  Absinkverhinderungsschutz
  gemäß DIN EN81-20/50

Lieferung und Montage des Geschwindigkeitsbegrenzers
mit allem Zubehör wie oben beschrieben komplett liefern
und montieren einschließlich aller erforderlichen
Verbindungsmittel.

Gegengewicht

- Gleitführungen mit selbsttätigen Schienenölern
- Gegengewicht mit Stahleinlagen
- Gewichtsveränderungen des Gegengewichts
  die bei der ersten Hauptprüfung festgestellt werden,
  müssen vom AN ohne besondere Vergütung
  ausgeglichen werden
- Gegengewichtsverkleidung in der Schachtgrube

Lieferung und Montage des Gegengewichts wie oben
beschrieben komplett liefern und montieren
einschließlich aller erforderlichen Verbindungsmittel.

Tragmittel

- Tragmittel als Tragseile
  ausgelegt nach DIN EN 81-50
  zulässige Abweichung vom Nenndurchmesser 0 bis 3%
  Auslegung der Tragseile und Seilaufhängungen so, dass
  der Fahrkorb erst bei einer Laständerung von 30 % der
  Nenntragfähigkeit die Haltetoleranzzone verlässt
  und die Nachstellsteuerung wirksam wird.
- Haltetoleranz +/- 5 mm.
- Seile gegen Verdrehung sichern
- Tragseile sind mit Seilschlössern zu befestigen

Sollen andere Tragmittel als Tragseile zum Einsatz
kommen, ist das bei der Angebotsabgabe
zu beschreiben und die Gleichwertigkeit
der technischen Parameter durch den Bieter
nachzuweisen.

Sofern eine Sichtprüfung auf Ablegereife des
Tragmittels nicht möglich ist, müssen die
erforderlichen technischen Prüfeinrichtungen
am Aufzug vorhanden sein.

Lieferung und Montage der Tragmittel wie oben
beschrieben komplett liefern und montieren
einschließlich aller erforderlichen Verbindungsmittel.

Aufsetzpuffer

- Aufsetzpuffer für Fahrkorb
- Aufsetzpuffer für Gegengewicht
- Stahlsockel zur Aufnahme der Aufsetzpuffer
- Aufsetzpuffer mit Stützen, als
  höhenverstellbaren Konstruktion,
  auf dem Boden der Schachtgrube befestigt
- Ausführung: energieverzehrende,
  bauteilgeprüfte Kunststoffpuffer

Lieferung und Montage der Puffer wie oben
beschrieben komplett liefern und montieren
einschließlich aller erforderlichen Verbindungsmittel

Korrosionsschutz:

- Korrosionsschutz im Schacht für sämtliche Stahlteile,
  die zur Leistung des AN gehören mit Ausnahme der
  funktionsbedingt blanken Flächen
- Beschädigungen des Korrosionsschutzes sind
  nach der Montage auszubessern, als Grundbeschichtung
in
  Qualität für alle Deckbeschichtungsarten geeignet
- Drehende Teile sind mit einem gelben Warnanstrich
  RAL 1004 zu versehen.

Oberfläche nach VDI 3810/ EN ISO 12944-2,
Korrosivitätskategorie C2, Gesamtlackstärke = 80 µm

Hier nicht enthaltene Leistungen:

- Antrieb
- Schachttüren / Fahrkorbtüren
- Fahrkorb / Fahrkorbeinrichtungen
- Bedien- und Anzeigeelemente
- Steuerung
- Schachtausrüstung / Installation
- Schachtentrauchung
- Notrufsystem
Menge: 1,000 St

**2.1.40 Antrieb Q = 630 kg**
*** Bezugsbeschreibung
Einbauort: Aufzug West

Antrieb mit Frequenzumrichter für
Pos. 02.01.0010

- Antrieb getriebelos
- Übersetzung der Tragmittel 2:1
- für ruhigen, energieeffizienten und wartungsarmen
  Betrieb
- mit integrierter Bremse gemäß den normativen
  Forderungen
- Treibscheibe mit gehärteten Rillen
- Antrieb und Frequenzregelung vom
  gleichen Hersteller, abgestimmt auf Antrieb,
  Last und Geschwindigkeit
- Integrierter Drehgeber / Encoder zur Drehzahl-
  und Positionsrückmeldung
  mit digitaler Erfassung des Fahrbetriebes
- Laufzeitüberwachung die sicherstellt, dass bei
  laufender Maschine und stehendem Fahrkorb
  der Antrieb abgeschaltet wird
- mit Einrichtung gegen die unbeabsichtigte Bewegung
  des Fahrkorbes ohne negative Auswirkungen auf die
  Startverzögerung.

- Inspektionsfahrt über die gesamte Förderhöhe
- Haltetoleranz +/- 5 mm
- Nachregulierung bei offener Tür
- Geschwindigkeit, Beschleunigung und
  Verzögerung unabhängig voneinander einstellbar

- Aufstellen des Antriebs, der Frequenzregelung,
  sowie Bremswiderstands im Schachtkopf

- der Antrieb wird auf einem vom AN zu liefernden
  Rahmen an den Führungsschienen befestigt
  mit fachgerechter Ausrichtung und Installation
  gemäß Herstellervorgaben

- die Lasteinleitung der Vertikalkräfte des Aufzugs
  erfolgt über die Führungsschienen in die Grubensohle

- Maschinenrahmen, Schaltgeräte, Seilbefestigung
  (bei 2:1 Aufhängung) sind zur Vermeidung von
  Körperschallübertragungen mit Schwingmetallisolation
  gegenüber dem Baukörper auszuführen.

  Einhaltung des höchstzulässigen Störgeräuschpegels
  nach DIN 4109 und DIN 8989
  LA, max, n = 35 dB(A) in den nächstgelegenen Büros
  LA, max, n = 30 dB(A) in Wohnräumen

Lieferung und Montage Antriebseinheit mit Treibscheibe
und Frequenzregelung mit allem Zubehör wie oben
beschrieben komplett liefern und montieren
einschließlich aller erforderlichen Verbindungsmittel.
Menge: 1,000 St

**2.1.50 Antrieb Q = 630 kg**
*** wie Position 2.1.40
Einbauort: Aufzug Ost

Antrieb mit Frequenzumrichter für
Pos. 02.01.0020
Menge: 1,000 St

**2.1.60 Antrieb Q = 550 kg**
*** wie Position 2.1.40
Einbauort: Aufzug Küche

Antrieb mit Frequenzumrichter für
Pos. 02.01.0030
Menge: 1,000 St

**2.1.70 Ersatzmaßnahmen reduzierte Schachtgrubentiefe**
Einbauort: Aufzug West, Aufzug Ost,
Aufzug Küche

Schutzmaßnahmen gemäß DIN EN 81-21
für bestehende Gebäude bei Unterschreitung
der Schutzräume in der Schachtgrube

Grubentiefen: s. Beschreibung der Bausätze
Menge: 3,000 St

**2.1.80 Ersatzmaßnahmen reduzierte Schachtkopfhöhe**
Einbauort: Aufzug West, Aufzug Ost,
Aufzug Küche

Schutzmaßnahmen gemäß DIN EN 81-21
für bestehende Gebäude bei Unterschreitung
der Schutzräume im Schachtkopf

Schachtkopfhöhen: s. Beschreibung des Bausätze
Menge: 3,000 St

**2.1.90 Mehraufwand Schienenbügelabstande**
Einbauort: Aufzug West

Es wird explizit darauf hingewiesen, dass die
Bügelabstände für die Führungsschienenbefestigung
nicht nur den Zwängen der Aufzugsanlage sondern auch
der Tragwerksplanung des Bestandsgebäudes
unterliegen. Die Festlegung der Befestigungspunkte
erfolgt gemeinsam mit der Tragwerksplanung und der
Fachplanung. Vom Auftragnehmer wird erwartet, hierauf
flexibel reagieren zu können und von seinem
Werkstandard
der Schienenbügelbefestigungsabstände abweichen zu
können.

Der Aufwand für zusätzliche Nachweise der
Führungsschienen
ist in dieser Position zu berücksichtigen.
Menge: 1,000 psch

**2.1.100 Unterflurhebeeinrichtung Q = 300 kg, FH = 2.950 mm**
Einbauort: Unterfluraufzug

- hydraulisch angetriebene Hebeeinrichtung zum
  Transport von Gütern, ohne Zulassung für
  Personentransport
- Kraftübertragung über 2:1 Kettenaufhängung
  mit geeigneten Umlenk- und Führungseinrichtungen
- gleichmäßiger Hub- und Senkbetrieb
- Unterflur-Anordnung innerhalb eines
  Bestandsschachtes
- Schachtkopfabschluss als anhebbarer
  Hubdeckel 1.750 x 1.300 x 50 (bxtxh)
  als Blechkonstruktion belegt
  mit Tränenblech ausgelegt zum sicheren
  Betreten von Personen
- ohne Fahrkorbabschluss

gemäß Maschinenrichtiline 2006/42/EG

Nennlast: 300 kg
Förderhöhe: 2.950 mm
Fördergeschwindigkeit: 0,5 m/s
Schachtbreite: 1.250 mm
Schachttiefe: 830 mm
Schachtgrube: 925 mm
Haltestellen: 2 Stck.
Zugänge: 1 Stck. im Keller
1. Stck. im Außenbereich

Fahrkobrahmen

- einseitg geführter Fahrkorbrahmen
- horizontale Abstützung an ausfahrbahren
  Führungsschienen in Endlage (im Außenbereich)
- geeignet für Aufnahme Fahrkorb 900 x 700 x 1700
(bxtxh)
  mit angegebener Nennlast
- geeignet zum Anheben des Hubdeckels

Hydraulikzylinder:

- als einfachwirkender Hydraulikzylinder
- Hub: mindestens 1.700 mm
- geeignet für hydraulische Hub
  mit oben genannten Anlagendaten
- Hubrichtung: vertikal

Hydraulikaggregat:

- Aufstellung im angrenzendem Maschinenraum
- mit Schlauchleitung zum Zylinder
- geeignet für biologisch abbaubares Hydrauliköl
- mit Befüllung des Hydrauliköls (Erstbefüllung)
- mit Funktions- und Dichtheitsprüfung
- Ölstands- und Öltemperaturüberwachung

Korrosionsschutz:

- Korrosionsschutz im Schacht für sämtliche Stahlteile,
  die zur Leistung des AN gehören mit Ausnahme der
  funktionsbedingt blanken Flächen
- Beschädigungen des Korrosionsschutzes sind
  nach der Montage auszubessern, als Grundbeschichtung
in
  Qualität für alle Deckbeschichtungsarten geeignet
- Drehende Teile sind mit einem gelben Warnanstrich
  RAL 1004 zu versehen.

Oberfläche nach VDI 3810/ EN ISO 12944-2,
Korrosivitätskategorie C3, Gesamtlackstärke = 80 µm

Hier nicht enthaltene Leistungen:

- Schachttür
- Fahrkorb / Fahrkorbeinrichtungen
- Bedien- und Anzeigeelemente
- Steuerung
Menge: 1,000 St

#### Bereich 2.2 Steuerung und Bedienelemente

**2.2.10 Steuerung Serviceaufzug**
*** Bezugsbeschreibung
Einbauort: Aufzug Küche

Position: als Schaltschrank in unterster Haltestelle
in Wandnische neben der Aufzugstür

- Breite maximal: 320 mm
- Schaltschrank nach DIN VDE 0100
- Steuerungseinheit nach DIN EN 81-20 mit
  geprüften Komponenten
- Fehlerstromschutzeinrichtung mit geringem
  Nennfehlerstrom
- Hauptschalter absperrbar im Kunststoffgehäuse
  im Schaltschrank integriert
- Taster zur Fernsteuerung des Aufzuges für jede
  Haltestelle
- Ausführung als BUS-Steuerung
- Bedien- und Anzeigeteile fest verbaut
- Betriebsdatenerfassung
  (z.B. Notruf, Türöffnungen, Fahrkorbstand)
- Sammelstörmeldungen können abgerufen werden
- durch den Anbau des Frequenzumrichters und geeigneter
  Vorschaltglieder ist zu gewährleisten, dass die
  Netzrückwirkungen der Aufzugsanlagen keine Störungen
  auf andere Einrichtungen oder Verbrauchern
verursachen
  kann.
- Beschriftung aller Steuer- und Befehlsgeräte in den
  Schaltschränken sowie aller Steuer- und Befehlsgeräte
  außerhalb der Schaltschränke in dauerhafter
Ausführung
- Zielkennzeichnung in Klartext für alle
  aus dem Schaltschrank führenden Leitungen, auch wenn
  diese Leitungen durch Fremdfirmen verlegt werden.

Standby-Betrieb

- um den Energieverbrauch des
  Aufzuges im Stillstand zu reduzieren, schaltet die
Steuerung
  nach 30 Minuten (einstellbar) bei Nichtnutzung in
den Sleep
  Modus, die Frequenzregelung und Fahrkorbbeleuchtung
schalten
  ebenfalls ab.

Einknopfsammelsteuerung

- in Mikroprozessor Technologie
- Innen- und Außenkommandos sollen gesammelt werden
  und fahrtrichtungsabhängig in Abwärtsrichtung
  abgearbeitet werden
- Quittierung der Steuerbefehle durch Aufleuchten einer
  LED im Befehlsgeber

Steuerung für Parkhaltestelle

- Parkhaltestelle EG
- der Fahrkorb parkt mit geschlossenen Türen.
  Dabei leuchtet die Weiterfahrtanzeige nicht.

Inspektionssteuerung

- Inspektionsschalter auf dem Dach des Fahrkorbes für
  Wartungs- und Reparaturarbeiten
- Das Verfahren des Fahrkorbs muss für Wartungsarbeiten
  im Schacht vom Fahrkorbdach möglich sein
- Zugang zum Fahrkorbdach über nächstgelegene
  Schachttür

Rückholsteuerung

- Rückholsteuerung ermöglicht das Lösen des Fahrkorbes
  nach Auslösen der Fangvorrichtung ohne Sprung
- von außen bedienbar (Schalter und Taster im
  Schaltschrank)

Besetzteinrichtung

- als Innenvorrangsteuerung, mit Wägung bei offener Tür
- bei 60-100% (einstellbar) Belastung des Fahrkorbes
  werden keine weiteren Außenrufe ausgeführt

Überlasteinrichtung

- mit Wägung in der Haltestelle bei offener Tür,
- spricht bei 10% über der Nennlast an
- Anzeige zeigt "Überlast" an,
- gleichzeitig ertönt ein Warnton
- Benutzer werden auf die Situation aufmerksam gemacht
  und aufgefordert den Fahrkorb zu entlasten
- Fahrbefehle werden nicht ausgeführt

Sprachcomputer

- Lieferung und Montage gemäß DIN EN 81-70
- Ausführung frei programmierbar

Ansagetexte:
- Etagenansage
- Überlast - Bitte den Aufzug entlasten!

Evakuierungsfahrt bei Netzausfall

- selbständige Auslösung bei Netzausfall
- Evakuierung der Fahrgäste in die nächste,
  lastgünstigste Haltestelle
- Versorgung über ein vom AN zu lieferndes
  Akkusystem

Brandfallsteuerung

- gemäß VDI 6017: statisch
- ausgelöst durch die Brandmeldeanlage
- Anfahren der Bestimmungshaltestelle (EG)
- Außerbetriebnahme nach DIN EN 81-73

Lieferung und Montage der Aufzugssteuerung,
der Frequenzregelung und der USV mit allem Zubehör
wie oben beschrieben komplett liefern und montieren
einschließlich aller erforderlichen Verbindungsmittel.
Menge: 1,000 St

**2.2.20 Steuerung Personenaufzug**
*** wie Position 2.2.10
Einbauort: Aufzug West

Position: als Schaltschrank in unterster Haltestelle
an rechter Schachtwand

Etagenzugangskontrolle (Hotel)

- vor Ausführung jedes Fahrbefehls prüft der Aufzug, ob
  am bauseitigen Steuergerät des Transponderleser
  eine Freigabe für die Etage anliegt
- Montageort des bauseitigen Steuergeräts: Fahrkorbdach
- Freigabe über potentialfreie Kontakte (1x pro Zugang)
Menge: 1,000 St

**2.2.30 Steuerung Personenaufzug**
*** wie Position 2.2.10
Einbauort: Aufzug Ost

Position: als Schaltschrank in oberster Haltestelle
rechts neben Aufzugstür hinter bauseitiger T30-Tür

Etagenzugangskontrolle (Hotel)

- vor Ausführung jedes Fahrbefehls prüft der Aufzug, ob
  am bauseitigen Steuergerät des Transponderleser
  eine Freigabe für die Etage anliegt
- Montageort des bauseitigen Steuergeräts: Fahrkorbdach
- Freigabe über potentialfreie Kontakte (1x pro Zugang)
Menge: 1,000 St

**2.2.40 Hydrauliksteuerung**
Einbauort: Unterfluraufzug

Position: als Schaltschrank im Maschinenraum

- Schaltschrank nach DIN VDE 0100
- Hauptschalter absperrbar im Kunststoffgehäuse
  im Schaltschrank integriert
- Betriebsdatenerfassung
- Sammelstörmeldungen können abgerufen werden
- Beschriftung aller Steuer- und Befehlsgeräte in den
  Schaltschränken sowie aller Steuer- und Befehlsgeräte
  außerhalb der Schaltschränke in dauerhafter
Ausführung
- Zielkennzeichnung in Klartext für alle
  aus dem Schaltschrank führenden Leitungen, auch wenn
  diese Leitungen durch Fremdfirmen verlegt werden.
- Einbauplatz ca. 52 mm auf Hutschiene für bauseitiges
  Relaismodul eines Tranponderlesers
- Abgriff Freigabe für Fahrbefehle an vorgenanntem
  Relaismodul (s. eingeschränkter Nutzerkreis)
- 230V für bauseitiges Netzteil zur
  Versorgung Relaismodul

Totmannsteuerung

- Steuerbefehle können nur von der obersten
  Haltestelle im Sichtbereich des Hubdeckels
  gegeben werden
- Hinweis: Steuerbefehle werden an einer bauseitigen
  Stele im Außbereich gegeben, Lieferung Taster
bauseits,
  Kabelzug zur Steuerung bauseits

eingeschränkter Nutzerkreis

- Fahrbefehle können nur von einem eingeschränkten
  Personenkreis gegeben werden
- die Freigabe erfolgt über einen an bauseitigen
  Transponderleser in der obersten Haltestelle
(Außenbereich)
- vor Ausführung jeder Fahrt prüft die Steuerung am
  Relaisausgang des Transponderlesers, ob eine
  Freigabe vorliegt
- Hinweis: Kabelzug vom Transponderleser zur Steuerung
  erfolgt bauseits

Türverrigelung (mechanisch)

- die Schachttür in der untersten Haltestelle lässt nur
  öffnen, wenn sich der Fahrkorb dahinter befindet
- die Anwesenheit des Fahrkorbs in der untersten
  Haltestelle wird über eine LED im Tableau
  signalisiert

Fahrbereitschaftsanzeige

- in der Stele im Außenbereich wird bauseits
  eine LED verbaut, die dem Nutzer im Außenbereich
  signalsiert, dass die Schachttür im Keller
geschlossen
  ist und der Fahrkorb fahrbereit ist
- Hinweis: der Kabelzug zur Steuerung erfolgt bauseits

Lieferung und Montage der Steuerung mit allem Zubehör
wie oben beschrieben komplett liefern und montieren
einschließlich aller erforderlichen Verbindungsmittel.
Menge: 1,000 St

*Hinweis*
Bedien- und Anzeigeelemente

Sämtliche Bedien- und Anzeigeelemente sind im Rahmen
der Werks- und Montageplanung zeichnerisch darzustellen
und auf Verlangen zur Bemusterung bereitzustellen.

Für die Bedien- und Anzeigeelemente im Fahrkorb und
für die Außenruftableaus sind die Forderungen
der DIN EN 81-70 zu erfüllen.
Bedienelemente sind nach DIN EN 81-71
Kat. 0 auszuführen.

Das Achsmaß von Greifhöhen und Bedienhöhen
(z.B. Handläufen, Tableaus - 1. Taster) beträgt 900 mm
über fertigem Fußboden.
Bei mehreren Bedienelementen übereinander darf
das Achsmaß des obersten Tasters 1,10 m nicht
überschreiten.

**2.2.50 Fahrkorbpulttableau**
Einbauort: Aufzug Ost, Aufzug West

Das Fahrkorbtableau ist gemäß DIN EN 81-70
zu gestalten bzw. auszuführen:
Pulttableau integriert in Handlauf
gemäß DIN EN 81-70 Anhang B
mit abgesetzter Anzeige
Oberfläche Edelstahl 1.4301 geschliffen K240
an linker Fahrkorbwand
Maße Pult ca. 500 x 175 mm
Maße Anzeigeeinheit ca. 180 x 500 mm
Montagehöhe Anzeigeeinheit ca. 1650 mm

- Taster als Kurzhubtaster, mit umlaufendem
  Leuchtrand und Beschriftung taktil.
- zusätzliche Tasterbeschriftung in Braille
- Kommandoquittierung optisch und akustisch
- Sprachansage nach DIN EN 81-70
- Haupthaltestelle (EG) mit grünem Ring umrandet

Die Deckplatte wird mit Gravuren entsprechend EN 81-20
bzw. Gravuren zur Funktionsbeschreibung
ausgestattet.

Bedien- und Anzeigenelemente:
- Digitalanzeige (TFT-Anzeige)
- Etagenstand und Fahrtrichtung optisch und akustisch
- Höröffnung für Lautsprecher (Notruf)
- Sprechöffnung mit Mikrofon (Notruf)
- Notruftaster mit Schutzring gegen unbeabsichtigte
  Betätigung
- Tastergröße 50 x 50 mm
- Taster "Tür Öffnen"
- Taster "Tür Schließen"
- Tasten für jede Etage

Ingration eines bauseitigen Tranponderlesers ins
Pulttableau:
- Ausschnitt rund Ø45 mm in Tableaufläche
- Einsetzen Kunststofffläche bedruckt mit
"RFID-Wellen-Symbol"
  (Lieferung AN Aufzug)
- Befestigung des bauseitigen Lesers Ø40x10 mit Ferrit
Folie
  hinter der Kunststofffläche
- verdeckte Kabelführung des Lesers aufs Fahrkorbdach

Lieferung und Montage Fahrkorbtableaus mit allem
Zubehör
wie oben beschrieben komplett liefern und montieren
einschließlich aller erforderlichen Verbindungsmittel.
Menge: 2,000 St

**2.2.60 Fahrkorbtableau vertikal**
Einbauort: Aufzug Küche

Das Fahrkorbtableau ist gemäß DIN EN 81-70
zu gestalten bzw. auszuführen:
Vertikaltableau aus einem Stück
Oberfläche Edelstahl 1.4301 geschliffen K240
Tableaufläche (ca. 2 mm) aufgesetzt auf
linker Fahrkorbwand
Maße ca. 180 x 1.200 mm

- Taster als Kurzhubtaster, mit umlaufendem
  Leuchtrand und Beschriftung taktil.
- Kommandoquittierung optisch und akustisch
- Sprachansage nach DIN EN 81-70

Die Deckplatte wird mit Gravuren entsprechend EN 81-20
bzw. Gravuren zur Funktionsbeschreibung
ausgestattet.

Bedien- und Anzeigenelemente:
- Digitalanzeige (TFT-Anzeige)
- Etagenstand und Fahrtrichtung optisch und akustisch
- Höröffnung für Lautsprecher (Notruf)
- Sprechöffnung mit Mikrofon (Notruf)
- Notruftaster mit Schutzring gegen unbeabsichtigte
  Betätigung
- Tastergröße 50 x 50 mm
- Taster "Tür Öffnen"
- Tasten für jede Etage
- Schlüsselschalter "Vorzug" als Halbzylinder gemäß
DIN 18252
  austauschbar gegen Schließzylinder des AG

Lieferung und Montage Fahrkorbtableaus mit allem
Zubehör
wie oben beschrieben komplett liefern und montieren
einschließlich aller erforderlichen Verbindungsmittel.
Menge: 1,000 St

**2.2.70 digitale Infotafel**
Einbauort: Aufzug Ost, Aufzug West

- Infotafel 15''
- Maße ca. 400 x 260 x 8 mm
- aufgesetzt auf Fahrkorbwand
- Rahmenfarbe: schwarz
- Mediaplayer mitfahrend auf Fahrkorbdach
- Datenverbindung über LAN im Hängekabel
- Anzeigeinhalte vom Betreiber übers Netzwerk
  frei gestaltbar

Fabrikat: XPO Screens / ZENITH elevator screens
oder gleichwertig

angebotener Hersteller / Typ:
'
..................................................'
vom Bieter einzutragen
Menge: 2,000 St

**2.2.80 Außenruftableau in Wand**
Einbauort: Aufzug West

Die Außenruftableaus sind wie folgt auszuführen bzw.
mit nachstehend beschriebenen Steuerungsfunktionen
auszustatten:

Die Rufquittierung ist deutlich sichtbar mit einem
umlaufenden Leuchtrand auszuführen.
Die Kommandoquittierung erfolgt optisch und akustisch.

Bei Betätigen eines Tasters muss die Quittung solange
aufleuchten, bis der Fahrkorb in die Haltestelle
einfährt.

- Anordnung: eingelassen in die Wand neben der
Schachttür
  Deckplatte (ca. 2 mm) aufgesetzt auf Wandfläche
- Einbau Mauerkasten in bauseitige Wandnische
- Material Wand: Mauerwerk bzw. Trockenbauwand

bestehend aus folgenden Elementen:
- Deckplatte ca. 100 x 290 mm
- Deckplatte Oberfläche
  Edelstahl 1.4301 geschliffen K240
- Gravur Piktogramm gemäß DIN 81-73, farbig ausgelegt
- TFT - Display 2,8'' für Etagenstandsanzeige
- Ruftaster 50x50 mm mit taktilem Richtungspfeil
- Taster hoch/runter (Einknopfsammelsteuerung,
  je nach Haltestelle)

Lieferung und Montage der Außentableaus mit allem
Zubehör
wie oben beschrieben komplett liefern und montieren
einschließlich aller erforderlichen Verbindungsmittel.
Menge: 4,000 St

**2.2.90 Außenruftableau in Türrahmen**
Einbauort: Aufzug Küche, Aufzug Ost

Die Außenruftableaus sind wie folgt auszuführen bzw.
mit nachstehend beschriebenen Steuerungsfunktionen
auszustatten:

Die Rufquittierung ist deutlich sichtbar mit einem
umlaufenden Leuchtrand auszuführen.
Die Kommandoquittierung erfolgt optisch und akustisch.

Bei Betätigen eines Tasters muss die Quittung solange
aufleuchten, bis der Fahrkorb in die Haltestelle
einfährt.

- Anordnung: eingelassen in Türrahmen der Schachttür

bestehend aus folgenden Elementen:
- Deckplatte ca. 60 x 345 mm
- Deckplatte Oberfläche
  Edelstahl 1.4301 geschliffen K240
- Gravur Piktogramm gemäß DIN 81-73, farbig ausgelegt
- TFT - Display 2,8'' für Etagenstandsanzeige
- Ruftaster 50x50 mm mit taktilem Richtungspfeil
- Taster hoch/runter (Einknopfsammelsteuerung,
  je nach Haltestelle)

Lieferung und Montage der Außentableaus mit allem
Zubehör
wie oben beschrieben komplett liefern und montieren
einschließlich aller erforderlichen Verbindungsmittel.
Menge: 5,000 St

**2.2.100 Anzeige in Zarge**
Einbauort: Unterfluraufzug

- Anordnung: eingelassen in Türrahmen der Schachttür

bestehend aus folgenden Elementen:
- Deckplatte ca. 70 x 70 mm
- Deckplatte Oberfläche
  Edelstahl 1.4301 geschliffen K240
- LED-Anzeige ca. 30 x 30 mm
  leuchtet bei Anwesenheit des Fahrkorbs
- Gravur "Personentransport verboten!" farbig ausgelegt

Lieferung und Montage der Außentableaus mit allem
Zubehör
wie oben beschrieben komplett liefern und montieren
einschließlich aller erforderlichen Verbindungsmittel.
Menge: 1,000 St

**2.2.110 Schild Aufzug Brandfall**
Einbauort: Aufzug Ost, Aufzug West

- Hinweisschild mit Schriftzug
  "Aufzug im Brandfall nicht benutzen!"
- dreisprachig nach Festlegung AG
- Schriftzüge graviert und farbig ausgelegt
- Schriftart und -größe nach Festlegung Architektur
- auf Stahlblech, pulverbeschichtet in RAL
  nach Festlegung Architektur
- Maße ca. 140 x 80 mm
- befestigt auf Wandfläche in der Nähe
  der Aufzugstüren
Menge: 7,000 St

#### Bereich 2.3 Fahrkorb und Türen

*Hinweis*
Fahrkörbe

Sämtliche Fahrkörbe sind im Rahmen
der Werks- und Montageplanung zeichnerisch darzustellen
und auf Verlangen Materialmuster bereitzustellen.

Für die Fahrkörbe sind die Forderungen der DIN EN
81-70 zu
erfüllen
und in Kat. 0 nach DIN EN 81-71 auszuführen.

**2.3.10 Fahrkorb Personenaufzug Q = 630 kg**
Einbauort: Aufzug West

Fahrkorbmaße: 1100 mm x 1400 mm x 2200mm
(BxTxH, Maße in mm im Lichten)

Fahrkorbwände:

- verwindungssteife Wandpaneele
- Stahlblech pulverbeschichtet in RAL nach
  Wahl AG/Architektur
- Außenseite der Wände entdröhnt
- in einer Seitenwand (Schließseite der Tür) ist
  das Fahrkorbtableau (Pult) anzuordnen

Fahrkorbtürportal (Lisene und Kuppe),

- Oberfläche wie Fahrkorbtürblätter:
- Stahlblech pulverbeschichtet in RAL nach
  Wahl AG/Architektur

Fahrkorbdach (Außensicht):

- Ausführung aus gekantetem, grundiertem Stahlblech,
- betretbar, trittsicher ausgelegt für eine wandernde
  Punktlast von min. 2kN,
- mit Absturzsicherung nach DIN EN 81-20
  bzw. DIN EN 81-21,
  Sprechstelle, Schukosteckdose 230 V,
  Bereitstellung 230V Anschluss für bauseites
  Steuergerät Transponderleser,
  Schachtlichtschalter, Inspektionstableau mit Not-Aus-
  Taster und flexiblen Anschluss,
  Mediaplayer digitale Infotafel

Fahrkorbdecke:

- Stahlblech pulverbeschichtet in RAL 9010 reinweiß
- eine abschließende Produktentscheidung
  erfolgt nach Bemusterung durch den AG
- Fahrkorbbeleuchtung einschl. Leuchtmittel
- Decke klappbar für Leuchtmitteltausch
- Leuchtmittel LED Flächenlicht, hinter VSG
- Leuchtfläche ca. 1.040 x 960 mm
- Lichtfarbe warmweiß
- Beleuchtungsstärke min. 100 lx auf dem Fahrkorbboden

Fahrkorbboden:

- Bodenbelag Verlegung bauseits max. 85 kg/m²
- Bodenwanne h=40 mm
- Fahrkorbboden ausgelegt für eine Radlast von 40 %
  der Nennlast des Aufzuges

Sockelleisten:

- Abschluss des Bodens zur Wand
  mit 4-seitig umlaufenden Sockelleisten
  an den Wänden, Profil ca. 80 x 15 mm
- Edelstahl 1.4301 geschliffen K240

Spiegel:

- bruchsicher mit Splitterschutzfolie
- 4-seitig gefasst in Spiegelhalteleisten
- Anordnung an seitlicher Fahrkorbwand
- Ausführung oberhalb Handlauf
  ca. 1.200 x 1.200 mm

Handlauf:

- zweiseitig, rund Ø 40 mm
- aus Edelstahl 1.4301 geschliffen K240
- Anordnung an linker/rechter Fahrkorbwand
- Integration Pulttableau an Türschließseite
- an Türschließseite 2x Abschluss abgerundet

Rammschutz

- Rammschutz 2-seitig als Leiste ca. 150 x 15 mm
  in Fahrkorblänge
- Edelstahl 1.4301 geschliffen K240

digitale Infotafel

- Integration digitaler Infotafel in linker Seitenwand
- Montagehöhe ca. 1700 mm

Orientierungshilfe Rollstuhlfahrer (Durchlader)

- 2x Spiegelleiste ca. 125 x 1.040
- Spiegel geneigt, montiert oberhalb
  der Fahrkorbüren

Zugangsüberwachung:

- Schließkantenüberwachung durch Lichtvorhang
- 2D-Lichtgitter
- min. 1800 mm hoch in Standardausführung des AN
- der Einbau ist konstruktiv so auszuführen, dass die
  gesamte Breite des Zuganges frei zugängig bleibt.

Lieferung und Montage Fahrkorb wie oben beschrieben
komplett liefern, montieren einschließlich aller
erforderlichen Verbindungsmittel.
Menge: 1,000 St

**2.3.20 Fahrkorb Personenaufzug Q = 630 kg**
Einbauort: Aufzug Ost

Fahrkorbmaße: 1100 mm x 1400 mm x 2200mm
(BxTxH, Maße in mm im Lichten)

Fahrkorbwände:

- verwindungssteife Wandpaneele
- Stahlblech pulverbeschichtet in RAL nach
  Wahl AG/Architektur
- Außenseite der Wände entdröhnt
- in einer Seitenwand (Schließseite der Tür) ist
  das Fahrkorbtableau (Pult) anzuordnen

Fahrkorbtürportal (Lisene und Kuppe),

- Oberfläche wie Fahrkorbtürblätter:
- Stahlblech pulverbeschichtet in RAL nach
  Wahl AG/Architektur

Fahrkorbdach (Außensicht):

- Ausführung aus gekantetem, grundiertem Stahlblech,
- betretbar, trittsicher ausgelegt für eine wandernde
  Punktlast von min. 2kN,
- mit Absturzsicherung nach DIN EN 81-20
  bzw. DIN EN 81-21,
  Sprechstelle, Schukosteckdose 230 V,
  Bereitstellung 230V Anschluss für bauseites
  Steuergerät Transponderleser,
  Schachtlichtschalter, Inspektionstableau mit Not-Aus-
  Taster und flexiblen Anschluss,
  Mediaplayer digitale Infotafel

Fahrkorbdecke:

- Stahlblech pulverbeschichtet in RAL 9010 reinweiß
- eine abschließende Produktentscheidung
  erfolgt nach Bemusterung durch den AG
- Fahrkorbbeleuchtung einschl. Leuchtmittel
- Decke klappbar für Leuchtmitteltausch
- Leuchtmittel LED Flächenlicht, hinter VSG
- Leuchtfläche ca. 1.260 x 960 mm
- Lichtfarbe warmweiß
- Beleuchtungsstärke min. 100 lx auf dem Fahrkorbboden

Fahrkorbboden:

- Bodenbelag Verlegung bauseits max. 85 kg/m²
- Bodenwanne h=40 mm
- Fahrkorbboden ausgelegt für eine Radlast von 40 %
  der Nennlast des Aufzuges

Sockelleisten:

- Abschluss des Bodens zur Wand
  mit 4-seitig umlaufenden Sockelleisten
  an den Wänden, Profil ca. 80 x 15 mm
- Edelstahl 1.4301 geschliffen K240

Spiegel:

- bruchsicher mit Splitterschutzfolie
- vollflächig an hinterer Fahrkorbwand
- Teilung im Bereich Rammschutz

Handlauf:

- zweiseitig, rund Ø 40 mm
- aus Edelstahl 1.4301 geschliffen K240
- Anordnung an linker/rechter Fahrkorbwand
- Integration Pulttableau an Türschließseite
- an Türschließseite 2x Abschluss abgerundet

Rammschutz

- Rammschutz 2-seitig als Leiste ca. 150 x 15 mm
  in Fahrkoblänge
- Edelstahl 1.4301 geschliffen K240

digitale Infotafel

- Integration digitaler Infotafel in linker Seitenwand
- Montagehöhe ca. 1700 mm

Zugangsüberwachung:

- Schließkantenüberwachung durch Lichtvorhang
- 2D-Lichtgitter
- min. 1800 mm hoch in Standardausführung des AN
- der Einbau ist konstruktiv so auszuführen, dass die
  gesamte Breite des Zuganges frei zugängig bleibt.

Lieferung und Montage Fahrkorb wie oben beschrieben
komplett liefern, montieren einschließlich aller
erforderlichen Verbindungsmittel.
Menge: 1,000 St

**2.3.30 Fahrkorb Serviceaufzug Q = 550 kg**
Einbauort: Aufzug Küche

Fahrkorbmaße: 1.300 mm x 1.150 mm x 2.100 mm
(BxTxH, Maße in mm im Lichten)
Achtung: Fahrkorbsondermaß!

Fahrkorbwände:

- verwindungssteife Wandpaneele
- Edelstahl 1.4301 mustergewalzt Design "Leinen"
- Außenseite der Wände entdröhnt
- in einer Seitenwand (Schließseite der Tür) ist
  das Fahrkorbtableau anzuordnen

Fahrkorbtürportal (Lisene und Kuppe),

- Oberfläche wie Fahrkorbtürblätter:
- Edelstahl 1.4301 mustergewalzt Design "Leinen"

Fahrkorbdach (Außensicht):

- Ausführung aus gekantetem, grundiertem Stahlblech,
- betretbar, trittsicher ausgelegt für eine wandernde
  Punktlast von min. 2kN,
- mit Absturzsicherung nach DIN EN 81-20
  bzw. DIN EN 81-21,
  Sprechstelle, Schukosteckdose 230 V,
  Schachtlichtschalter, Inspektionstableau mit Not-Aus-
  Taster und flexiblen Anschluss

Fahrkorbdecke:

- Stahlblech pulverbeschichtet in RAL 9010 reinweiß
- eine abschließende Produktentscheidung
  erfolgt nach Bemusterung durch den AG
- Fahrkorbbeleuchtung einschl. Leuchtmittel
- Decke klappbar für Leuchtmitteltausch
- Leuchtmittel LED Flächenlicht, hinter VSG
- Leuchtfläche ca. 1.160 x 1.010 mm
- Lichtfarbe warmweiß
- Beleuchtungsstärke min. 100 lx auf dem Fahrkorbboden

Fahrkorbboden:

- Bodenbelag durch AN Aufzug
- Tränenblech, Edelstahl SE-TB1
- Fahrkorbboden ausgelegt für eine Radlast von 40 %
  der Nennlast des Aufzuges

Sockelleisten:

- Abschluss des Bodens zur Wand
  mit 4-seitig umlaufenden Sockelleisten
  an den Wänden, Profil ca. 80 x 15 mm
- Edelstahl 1.4301 geschliffen K240

Spiegel:

- bruchsicher mit Splitterschutzfolie
- 2-seitig gefasst in Spiegelhalteleisten
- Anordnung an seitlicher Fahrkorbwand
- Ausführung oberhalb Handlauf
  ca. 1.300 x 1.100 mm

Handlauf:

- dreiseitig, rund Ø 40 mm
- aus Edelstahl 1.4301 geschliffen K240
- Anordnung umlaufend an Fahrkorbwänden
- in Eckbereichen abgerundet
- an Türschließseite 1x Abschluss abgerundet

Rammschutz

- Rammschutz dreiseitig, umlaufend als Rohr
  rund Ø25 mm
- in Eckbereichen abgerundet
- Montagehöhe ca. 160 mm
- Edelstahl 1.4301 geschliffen K240

Zugangsüberwachung:

- Schließkantenüberwachung durch Lichtvorhang
- 2D-Lichtgitter
- min. 1800 mm hoch in Standardausführung des AN
- der Einbau ist konstruktiv so auszuführen, dass die
  gesamte Breite des Zuganges frei zugängig bleibt.

Lieferung und Montage Fahrkorb wie oben beschrieben
komplett liefern, montieren einschließlich aller
erforderlichen Verbindungsmittel.
Menge: 1,000 St

**2.3.40 Fahrkorb Unterfluraufzug Q = 300 kg**
Einbauort: Unterfluraufzug

Fahrkorbmaße: 900 mm x 700 mm x 1.700 mm
(BxTxH, Maße in mm im Lichten)
Achtung: Fahrkorbsondermaß!

Fahrkorbwände:

- verwindungssteife Wandpaneele
- Edelstahl 1.4301 mustergewalzt Design "Leinen"

Fahrkorbdecke:

- Edelstahl 1.4301 mustergewalzt Design "Leinen"
- versteift zur Aufnahme des Hubdeckels

Ladesicherung

- Rohr quadratisch 20 x 20 mm
- klappbar, befestigt an Seitenwänden
- Lagesicherung für Tranportwägen

Fahrkorbboden:

- Bodenbelag durch AN Aufzug
- Tränenblech, Edelstahl SE-TB1
- Fahrkorbboden ausgelegt für eine Radlast von 40 %
  der Nennlast des Aufzuges

Sockelleisten:

- Abschluss des Bodens zur Wand
  mit 4-seitig umlaufenden Sockelleisten
  an den Wänden, Profil ca. 80 x 15 mm
- Edelstahl 1.4301 geschliffen K240

Lieferung und Montage Fahrkorb wie oben beschrieben
komplett liefern, montieren einschließlich aller
erforderlichen Verbindungsmittel.
Menge: 1,000 St

*Hinweis*
Schacht- und Fahrkorbtüren

Schacht- und Fahrkorbtür sind durch einen gemeinsamen
Türantrieb zu öffnen und schließen. Die Verbindung
zwischen Türantrieb und Fahrkorbtür muss in jeder
Phase form- und kraftschlüssig sein. Die Türen sind mit
einem frequenzgeregelten Antrieb auszustatten.

Öffnungs- und Schließgeschwindigkeit,
Beschleunigung und Verzögerung
müssen unabhängig voneinander einstellbar sein.
Vor Beendigung des Öffnungs- und des Schließvorgangs
ist die Türbewegung kontinuierlich zu verzögern.
Die Übergänge der Fahrkurven werden zur
Geräuschvermeidung verrundet.
Die ideale, eingestellte Fahrkurve wird immer
unabhängig vom Gewicht der Türblätter eingehalten.

Die Verbindung zwischen Schacht- und Fahrkorbtür muss
spielfrei erfolgen.

Nach dem Einfahren in eine Haltestelle muss die Tür
nach einem einstellbaren Zeitraum automatisch mit dem
Schließvorgang beginnen. Dieser Zeitraum muss ca. 2 s
(Einstellwert) betragen und zwischen 0 und 15 s
einstellbar sein.

Das Schließen der Tür beginnt bei Vorliegen eines
Fahrbefehls oder Außenrufes und Freimeldung der
Zugangsüberwachung mit Zeitverzögerung bis 15 s,
nach Ablauf dieser Zeit verkürzt sich die
Offen-Haltezeit
auf einen einstellbaren Zeitraum von 0 bis 5 s.
Die Schließkantenüberwachung
muss in Funktion bleiben.
Bei parkendem Aufzug sind die Türen geschlossen.

**2.3.50 Schachttür TB = 900 (rechtsöffnend)**
*** Bezugsbeschreibung
Einbauort: Aufzug West

- als horizontal bewegte Teleskopschiebetür
- rechtsseitig öffnend
- lichte Türbreite 900 mm, lichte Türhöhe 2.100 mm,
- mit 2 Türblättern, einseitig öffnend
- Türblätter, Lisenen und Kuppe in
  Stahlblech pulverbeschichtet in RAL nach
  Wahl AG/Architektur
- geeignet für Montage in Wandnischen 65 mm
- geeignet für Rohbauöffnung 1.140 x 2.220 mm
- Brandschutz: E60 gemäß DIN EN 81-58
- Anschlussbleche zur Brandschutzeinhaltung
  sind Leistung des AN Aufzug

- Befestigung der Türen mittels Dübeln
- Befestigung Türschwellen mittels Winkeln
  im Schwellenbereich
- Estrichangusswinkel bauseits

- unzulässige Nischen sind gemäß Herstellerangaben und
  Zulassung der Schachttür zu schließen

- Türschwelle aus Aluminium Strangpressprofil
- ausgelegt für eine Radlast von 40 % der
  Nennlast des Aufzugs

- zur Ausrichtung der Schachttüren werden vom AG
  1x Höhenbezugspunkt pro Etage (Meterriss)
  zur Verfügung gestellt

  Lieferung und Montage Schachttüren
  mit allem Zubehör wie oben
  beschrieben komplett liefern und montieren.
- einschließlich aller erforderlichen Verbindungsmittel
- einschließlich der Abstimmung mit dem Baugewerk
Menge: 3,000 St

**2.3.60 Schachttür TB = 900 (linksöffnend)**
*** wie Position 2.3.50
Einbauort: Aufzug West

- linksseitig öffnend
Menge: 1,000 St

**2.3.70 Schachttür TB = 900 (rechtsöffnend)**
Einbauort: Aufzug Ost

- als horizontal bewegte Teleskopschiebetür
- rechtsseitig öffnend
- lichte Türbreite 900 mm, lichte Türhöhe 2.100 mm,
- mit 2 Türblättern, einseitig öffnend
- Türblätter, Lisenen und Kuppe in
  Stahlblech pulverbeschichtet in RAL nach
  Wahl AG/Architektur
- Brandschutz: ohne
- mit Ausschnitt im Türrahmen zur
  Montage der Ruftableaus
- zur Aufnahme der Ruftableaus und
  Befestigung der zusätzlichen Zargen
  Sichtspiegel Türrahmen umlaufend > 120 mm
- nach der Schachttürmontage wird die
  Tür bauseits mit Trockenbauwänden
  angeschlossen
- Befestigung der Türen am Schachtgerüst
  an biegesteifem Horizontalrahmen
  bzw. Querriegeln 80 x 80 mm
- Befestigung an angeschweißten Montageschienen

- Estrichangusswinkel bauseits
- Türschwelle aus Aluminium Strangpressprofil
- ausgelegt für eine Radlast von 40 % der
  Nennlast des Aufzugs

- zur Ausrichtung der Schachttüren werden vom AG
  1x Höhenbezugspunkt pro Etage (Meterriss)
  zur Verfügung gestellt

  Lieferung und Montage Schachttüren
  mit allem Zubehör wie oben
  beschrieben komplett liefern und montieren.
- einschließlich aller erforderlichen Verbindungsmittel
- einschließlich der Abstimmung mit dem Baugewerk
Menge: 3,000 St

**2.3.80 Schachttür TB = 1.000 (rechtsöffnend)**
Einbauort: Aufzug Küche

- als horizontal bewegte Teleskopschiebetür
- rechtsseitig öffnend
- lichte Türbreite 1.000 mm, lichte Türhöhe 2.100 mm,
- mit 2 Türblättern, einseitig öffnend
- Türblätter, Lisenen und Kuppe in
  Edelstahl 1.4301 mustergewalzt Design "Leinen"
- geeignet für Rohbauöffnung 1.280 x 2.220 mm
- Brandschutz: ohne
- mit Ausschnitt im Türrahmen zur
  Montage der Ruftableaus
- zur Aufnahme der Ruftableaus und
  Befestigung der zusätzlichen Zargen
  Sichtspiegel Türrahmen
  seitlich > 120 mm, oben > 100 mm

- Befestigung der Türen mittels Dübeln
- Befestigung Türschwellen mittels Winkeln
  im Schwellenbereich
- Estrichangusswinkel bauseits

- unzulässige Nischen sind gemäß Herstellerangaben und
  Zulassung der Schachttür zu schließen

- Türschwelle aus Aluminium Strangpressprofil
- ausgelegt für eine Radlast von 40 % der
  Nennlast des Aufzugs

- zur Ausrichtung der Schachttüren werden vom AG
  1x Höhenbezugspunkt pro Etage (Meterriss)
  zur Verfügung gestellt

  Lieferung und Montage Schachttüren
  mit allem Zubehör wie oben
  beschrieben komplett liefern und montieren.
- einschließlich aller erforderlichen Verbindungsmittel
- einschließlich der Abstimmung mit dem Baugewerk
Menge: 2,000 St

**2.3.90 Schachttür TB = 900 (Drehflügel)**
Einbauort: Unterfluraufzug

- als Drehflügeltür, Türanschlag links
  mit verdeckten Bändern
- lichte Türbreite 900 mm, lichte Türhöhe 1.700 mm,
- Türblätter, Lisenen und Kuppe in
  Edelstahl 1.4301 mustergewalzt Design "Leinen"
- Türgriff rund ca. Ø30 mm
- geeignet für Rohbauöffnung 1.115 x 1.820 mm
- Brandschutz: ohne
- Türentriegelung nur bei dahinter stehendem
  Fahrkorb

- Befestigung der Türen mittels Dübeln
- Schwelle nach Türmontage einbetoniert

- unzulässige Nischen sind gemäß Herstellerangaben und
  Zulassung der Schachttür zu schließen

- zur Ausrichtung der Schachttüren werden vom AG
  1x Höhenbezugspunkt pro Etage (Meterriss)
  zur Verfügung gestellt

  Lieferung und Montage Schachttüren
  mit allem Zubehör wie oben
  beschrieben komplett liefern und montieren.
- einschließlich aller erforderlichen Verbindungsmittel
- einschließlich der Abstimmung mit dem Baugewerk
Menge: 3,000 St

**2.3.100 Fahrkorbtür TB = 900 (rechtsöffnend)**
*** Bezugsbeschreibung
Einbauort: Aufzug West

- 2 teilig, einseitig rechtsöffnend,
- passend zu Schachttür Pos. 02.03.0050
- Türmaße: BxH 900 x 2100 mm (im Lichten)
- Stahlblech pulverbeschichtet in RAL nach
  Wahl AG/Architektur
- Montage am Fahrkorb geeignet zur
  Einhaltung der Schachttiefe
- Türtriebwerk und Fahrkorbtür einschl. Rahmen
  gegen den Fahrkorb schwingungsgedämpft montiert
- mechanische Ausführung gemäß den Schachttüren
- die an den Schließkanten auftretende Kraft
  darf 150 N nicht übersteigen.
- Sollte die Tür nach gegebenem Kommando
  innerhalb einer zwischen 0 s und 60 s
  einstellbaren Zeit
  (Einstellwert 30 s) nicht geschlossen sein,
  erfolgt eine Zwangsschließung mit verminderter
  Türgeschwindigkeit.
- Die Zwangsschließung wird akustisch angezeigt.
- Türschwelle Aluminium Strangpressprofil,
- ausgelegt für eine Radlast von 40 % der
  Nennlast des Aufzuges

  Lieferung und Montage Fahrkorbtür und
  Türblättern, mit allem Zubehör wie oben
  beschrieben komplett liefern und montieren
  einschließlich aller erforderlichen
Verbindungsmittel.
Menge: 1,000 St

**2.3.110 Fahrkorbtür TB = 900 (linksöffnend)**
*** wie Position 2.3.100
Einbauort: Aufzug West

- 2 teilig, einseitig linksöffnend,
- passend zu Schachttür Pos. 02.03.0060
Menge: 1,000 St

**2.3.120 Fahrkorbtür TB = 900 (rechtsöffnend)**
Einbauort: Aufzug Ost

- 2 teilig, einseitig rechtsöffnend,
- passend zu Schachttür Pos. 02.03.0070
- Türmaße: BxH 900 x 2100 mm (im Lichten)
- Stahlblech pulverbeschichtet in RAL nach
  Wahl AG/Architektur
- Türtriebwerk und Fahrkorbtür einschl. Rahmen
  gegen den Fahrkorb schwingungsgedämpft montiert
- mechanische Ausführung gemäß den Schachttüren
- die an den Schließkanten auftretende Kraft
  darf 150 N nicht übersteigen.
- Sollte die Tür nach gegebenem Kommando
  innerhalb einer zwischen 0 s und 60 s
  einstellbaren Zeit
  (Einstellwert 30 s) nicht geschlossen sein,
  erfolgt eine Zwangsschließung mit verminderter
  Türgeschwindigkeit.
- Die Zwangsschließung wird akustisch angezeigt.
- Türschwelle Aluminium Strangpressprofil,
- ausgelegt für eine Radlast von 40 % der
  Nennlast des Aufzuges

  Lieferung und Montage Fahrkorbtür und
  Türblättern, mit allem Zubehör wie oben
  beschrieben komplett liefern und montieren
  einschließlich aller erforderlichen
Verbindungsmittel.
Menge: 1,000 St

**2.3.130 Fahrkorbtür TB = 1.000 (rechtsöffnend)**
Einbauort: Aufzug Küche

- 2 teilig, einseitig rechtsöffnend,
- passend zu Schachttür Pos. 02.03.0080
- Türmaße: BxH 1.000 x 2100 mm (im Lichten)
- Edelstahl 1.4301 mustergewalzt Design "Leinen"
- Türtriebwerk und Fahrkorbtür einschl. Rahmen
  gegen den Fahrkorb schwingungsgedämpft montiert
- mechanische Ausführung gemäß den Schachttüren
- die an den Schließkanten auftretende Kraft
  darf 150 N nicht übersteigen.
- Sollte die Tür nach gegebenem Kommando
  innerhalb einer zwischen 0 s und 60 s
  einstellbaren Zeit
  (Einstellwert 30 s) nicht geschlossen sein,
  erfolgt eine Zwangsschließung mit verminderter
  Türgeschwindigkeit.
- Die Zwangsschließung wird akustisch angezeigt.
- Türschwelle Aluminium Strangpressprofil,
- ausgelegt für eine Radlast von 40 % der
  Nennlast des Aufzuges

  Lieferung und Montage Fahrkorbtür und
  Türblättern, mit allem Zubehör wie oben
  beschrieben komplett liefern und montieren
  einschließlich aller erforderlichen
Verbindungsmittel.
Menge: 1,000 St

**2.3.140 Umfassungszarge, Spiegel 50 mm**
Einbauort: Aufzug West, Aufzug Ost

- Ausführung als Umfassungszarge
- Material Stahlblech pulverbeschichtet in RAL nach
Wahl
  AG/Architektur
- umlaufende Spiegelbreite Umfassungszarge ca. 50 mm
- umlaufende Spiegelbreite Türrahmen ca. 90 mm
- Aufmaß vor Ort nach Schachttürmontage
- Fertigung nach Freigabe Werkplanung

- kaschiert den Übergang Schachttür - Baukörper
- Anarbeitung fugenfrei, ein einheitliches
Erscheinungsbild ist zu
  gewährleisten

- Hinterlegung mit geeignetem Material zur
  Einhaltung der Gesamtwiderstandsklasse des
Fahrschachtes
  nach DIN 4102 und Vorgaben der LBO.

  Lieferung und Montage Umfassungszargen
  mit allem Zubehör wie oben
  beschrieben komplett liefern und montieren
  einschließlich aller erforderlichen
Verbindungsmittel.
Menge: 6,000 St

**2.3.150 Umfassungszarge, Spiegel 70 mm**
Einbauort: Aufzug Küche

- Ausführung als Umfassungszarge
- Material Edelstahl 1.4301 mustergewalzt Design
"Leinen"
- umlaufende Spiegelbreite Umfassungszarge ca. 50 mm
- umlaufende Spiegelbreite Türrahmen ca. 90 mm
- Aufmaß vor Ort nach Schachttürmontage
- Fertigung nach Freigabe Werkplanung

- kaschiert den Übergang Schachttür - Baukörper
- Anarbeitung fugenfrei, ein einheitliches
Erscheinungsbild ist zu
  gewährleisten

- Hinterlegung mit geeignetem Material zur
  Einhaltung der Gesamtwiderstandsklasse des
Fahrschachtes
  nach DIN 4102 und Vorgaben der LBO.

  Lieferung und Montage Umfassungszargen
  mit allem Zubehör wie oben
  beschrieben komplett liefern und montieren
  einschließlich aller erforderlichen
Verbindungsmittel.
Menge: 2,000 St

**2.3.160 Umfassungszarge, Spiegel 100 mm**
Einbauort: Unterfluraufzug

- Ausführung als Umfassungszarge
- Material Edelstahl 1.4301 mustergewalzt Design
"Leinen"
- umlaufende Spiegelbreite Umfassungszarge ca. 100 mm
- umlaufende Spiegelbreite Türrahmen ca. 50 mm
- Aufmaß vor Ort nach Schachttürmontage
- Fertigung nach Freigabe Werkplanung
- mit Montagöffnung für Anzeigetableau

- kaschiert den Übergang Schachttür - Baukörper
- Anarbeitung fugenfrei, ein einheitliches
Erscheinungsbild ist zu
  gewährleisten

  Lieferung und Montage Umfassungszargen
  mit allem Zubehör wie oben
  beschrieben komplett liefern und montieren
  einschließlich aller erforderlichen
Verbindungsmittel.
Menge: 1,000 St

#### Bereich 2.4 Schachtausrüstung und -installation

**2.4.10 Ankerschienen zur Befestigung Schienenbügel**
Einbauort: Aufzug West, Aufzug Ost

Ankerschiene Profil HTA-CE 40/22,
warmgewalzt, für dynamische Lasten,
ETA zugelassen, geeignet zur
kraftschlüssigen Befestigung von
Schienenbügeln an Betonwänden
Ausführung feuerverzinkt (FV),
Länge nach Erfordernis Werk- und
Montageplanung

Lieferung: AN Aufzug
Einbau: AN Rohbau
Menge: 19,000 m

**2.4.20 Ankerschienen zur Befestigung Schachttüren**
Einbauort: Aufzug Küche

Ankerschiene Profil HTA-CE 40/25,
kaltprofiliert, für statische Lasten,
ETA zugelassen, geeignet zur
kraftschlüssigen Befestigung von
Schachttüren an Betonwänden
Ausführung feuerverzinkt (FV),
Länge nach Erfordernis Werk- und
Montageplanung

Lieferung: AN Aufzug
Einbau: AN Rohbau
Menge: 2,000 m

**2.4.30 Montageschienen zu Befestigung Schienenbügel**
Einbauort: Aufzug Ost

Montageschiene Profil HM 40/22
warmgewalzt, für dynamische Lasten,
ETA zugelassen, geeignet zur
kraftschlüssigen Befestigung von
Schienenbügeln am einem Schachtgerüst
schweißgeeignet,
Länge nach Erfordernis Werk- und
Montageplanung

Lieferung: AN Aufzug
Einbau: AN Aufzug
Menge: 25,000 m

**2.4.40 Anker Türbefestigung**
Einbauort: Aufzug West, Aufzug Küche,
Unterfluraufzug

Injektionsdübel für Mauerwerk und Beton
Bohren der Löcher, Reinigung,
fachgerechtem Einbringen des Mörtels
sowie Setzten der zugehörigen Ankerstangen
gemäß Zulassung und Herstellervorgaben
Ausführung für Mauerwerk und Beton entsprechend
statischer Erfordernisse
Menge: 52,000 St

**2.4.50 Anker Schienenbügel**
Einbauort: Aufzug Küche, Unterfluraufzug

Injektionsdübel für Mauerwerk und Beton
Bohren der Löcher, Reinigung,
fachgerechtem Einbringen des Mörtels
sowie Setzten der zugehörigen Ankerstangen
gemäß Zulassung und Herstellervorgaben
Ausführung für Mauerwerk und Beton entsprechend
statischer Erfordernisse
Menge: 60,000 St

**2.4.60 Dübelversuche**
Durchführungsort: Aufzug Küche, Unterfluraufzug

Dübelversuche zur Tragfähigkeitsprüfung des Mauerwerks
und Einordnung der Eignung des Untergrunds

Durchführung von Zug- und Scherversuchen bis zum
Erreichen
der erforderlichen Last mit kalibrierten Zug- und
Scherprüfgeräten

Einbau der Testanker nach Vorgabe Tragwerksplanung
und Herstellerangaben an mindestens 2 verschiedenen
Mauerwerkstypen

Erstellung Prüfprotokoll mit Fotodokumentation
der Prüfanordnung, sowie Erstellung Prüfbericht mit
Empfehlung zur Bemessungslast
Menge: 1,000 psch

**2.4.70 Durchsteckanker**
Einbauort: Aufzug Küche

Alternative bei fehlgeschlagenenen Dübelversuchen
zur Führungsschienenbefestigung

Gewindestange mit angeschweißter Gegenplatte
(vorgespannt)
mit Setzen der erforderlichen Bohrung
Wandbreite ca. 300 mm
Menge: 5,000 St

**2.4.80 Lastanschlagpunkt an HEA120**
Einbauort: Aufzug Ost

Anhängen von temporären Lasten für Montage- bzw.
Wartungstätigkeiten an Träger HEA120 auf Schachtgerüst
mit Trägerklemmen oder Lastschlaufen
Menge: 2,000 St

**2.4.90 Lastanschlagpunkt an Bestandsträger**
Einbauort: Aufzug Küche

Anhängen von temporären Lasten für Montage- bzw.
Wartungstätigkeiten an Bestandsträger 2xC8 geschweißt
max. Belastung 1,2 Mp = 11,8 kN
mit Trägerklemmen oder Lastschlaufen
Menge: 1,000 St

**2.4.100 Lastöse 20 kN**
Lastöse 20 kN für temporäres
Anschlagen von Lasten oder als
Anschlag für persönliche Schutzausrüstung
als flächiger Einbau in Decken aus
Stahlbeton

mit allgemeiner Bauartgenehmigung

Hersteller / Typ:
'
..................................................'
vom Bieter einzutragen

Lieferung: AN-Aufzug
Einbau: AN-Rohbau
Menge: 3,000 St

**2.4.110 Montagegerüst LK3 weiternutzen**
Einbauort: Aufzug West

Montagegerüst gemäß UVV,
entsprechend DIN 12811-1 und DIN 4422 erstellt
weiternutzen;
Montagegerüst erstellt vom Rohbau-AN übernehmen
und für die Montagezeit weiter vorhalten, nutzen und
nach
Montagefortschritt rückbauen und entsorgen.

Beschreibung der vorhandenen Montageplattformen
im LV-Rohbau:

Montagerüstung nach DIN 4420, DIN EN 12811-1
und UVV bei jeder Haltestelle und Schachtkopf,
Lastklasse 3
Kanthölzer 100 x 120 nach DIN 4074-1,
Bohlen 240 x 40 nach DIN 4074-1,
Material in Sortierklasse S10 oder MS10 einsetzen

Erstellung Prüfprotokoll für Arbeits- und Schutzgerüste
und Kennzeichnung nach DIN 4420 an jedem Schachtzugang

Schachtmaße: 1700 x 1750 mm
Menge: 4,000 St

**2.4.120 Gerüstschuhe liefern**
Einbauort: Aufzug West

Universal Gerüstschuh zur Montage an
Ankerschienen bzw. an Wand gedübelt

für das durch den AN-Rohbau zu erstellende
Montagegerüst

Lieferung inklusive Zubehör
einschließlich aller erforderlichen Verbindungsmittel:
AN-Aufzug
Einbau: AN-Rohbau
Menge: 16,000 St

**2.4.130 Montagegerüst LK3 errichten**
Einbauort: Aufzug Küche

Montagegerüst gemäß UVV,
entsprechend DIN 12811-1 und DIN 4422
bei Demontage der Altanlage errichten und nach
Montagefortschritt rückbauen und entsorgen.

Montagerüstung nach DIN 4420, DIN EN 12811-1
und UVV bei jeder Haltestelle und Schachtkopf,
Lastklasse 3
Kanthölzer 100 x 120 nach DIN 4074-1,
Bohlen 240 x 40 nach DIN 4074-1,
Material in Sortierklasse S10 oder MS10 einsetzen

Erstellung Prüfprotokoll für Arbeits- und Schutzgerüste
und Kennzeichnung nach DIN 4420 an jedem Schachtzugang

Schachtmaße: 1850 x 1500 mm
Menge: 3,000 St

**2.4.140 Gerüstschuhe montieren**
Einbauort: Aufzug Küche

Universal Gerüstschuh gedübelt an Schachtwand
(Mauerwerk)

Lieferung inklusive Zubehör
einschließlich aller erforderlichen Verbindungsmittel
Menge: 12,000 St

**2.4.150 Montagegerüst Schachtgerüst**
Einbauort: Aufzug Ost

Montagegerüst gemäß UVV,
entsprechend DIN 12811-1 und DIN 4422
errichten
Montagefortschritt rückbauen und entsorgen.

Montagerüstung nach DIN 4420, DIN EN 12811-1
und UVV bei jeder Haltestelle und Schachtkopf,
Lastklasse 3
Bohlen 240 x 40 nach DIN 4074-1,
Material in Sortierklasse S10 oder MS10 einsetzen
aufgelegt auf Querriegel bzw. Horizontalrahmen
des Schachtgerüsts

Erstellung Prüfprotokoll für Arbeits- und Schutzgerüste
und Kennzeichnung nach DIN 4420 an jedem Schachtzugang

Schachtmaße: 1700 x 1690 mm
Menge: 3,000 St

**2.4.160 Absperrung weiternutzen**
Absperrung der Schachtzugänge gemäß UVV,
entsprechend DIN 12811-1 und DIN 4422 erstellt
weiternutzen;
Schachtsicherung erstellt vom Rohbau-AN übernehmen
und für die Montagezeit weiter vorhalten, nutzen und
nach
Montagefortschritt rückbauen und entsorgen.

Beschreibung der vorhandenen Schachtabsperrung
im LV-Rohbau:

Absperrung der Schachtzugänge gemäß UVV,
entsprechend DIN 12811-1 und DIN 4422

Brettdicke >30 mm nach Sortierklasse S10 oder
MS10 nach DIN 4074-1

Schachtzugänge absperrbar mit jederzeit leicht und
mehrfach zu entfernenden Brust-, Knie- und Fußbrettern

An allen Schachtzugängen deutlich erkennbar
und dauerhaft Warnzeichen ISO 7010-W008 anbringen

Vorgaben:
- Sicherung in allen Geschossen Standard (Befestigungen
auf der Wandfläche).
Menge: 10,000 St

**2.4.170 Elektroinstallation Schacht**
Installation:

- Installation im Schacht in Standardausführung des AN
- Hängekabel mit Tragorgan und LAN-Verbindung
  zum Fahrkorb
- die Leistung der Ausführung beginnt
  ab dem Anschlusspunkt der bauseits bereit gestellten
Leitungen
  (Position d. Steuerung)
- Leitungsführung in Kabelkanälen
- Schutzkontaktsteckdose in der Schachtgrube
- Einbinden der Aufzugsanlagen an den
  Potentialausgleich gemäß VDE 0100
  Anschluss durch AN Aufzug
- Kabelführung zu allen dem Aufzug zugehörigen
  Geräten und Bedienelementen
- Leitungsführung nach MLAR
- alle elektrischen Geräte der Aufzugsanlage sind
  gemäß VDE 0875 Funkentstörgrad N auszuführen.

Schachtbeleuchtung

- Schutzart IP 54 DIN EN 60529,
- mit Leuchtmitteln als LED-Leuchten
  mit bruchsicheren Kunstglasabdeckungen
- Ausführung und Menge nach den Anforderungen der EN
81-20,
- schaltbar in der Schachtgrube, im Schachtkopf,
  im Steuerschrank und auf dem Fahrkorbdach
- Einbau erfolgt senkrecht in Höhe der Türverschlüsse,
  sowie in der Schachtgrube und im Schachtkopf
- der Schacht erhält eine Steckdose 230V/50Hz
  in Schutzart IP54 in der Schachtgrube

Prüfung der elektrischen Anlagen und Betriebsmittel
nach DIN VDE 0100-600 vor Inbetriebnahme gemäß
der DGUV Vorschrift 3.
Der AN hat rechtzeitig vor Stellung der Schlussrechnung
schriftlich zu bestätigen, dass die elektrischen
Anlagen
und Betriebsmittel entsprechend den Bestimmungen
der DGUV Vorschrift 3 der Berufsgenossenschaft
beschaffen sind.
Menge: 3,000 St

#### Bereich 2.5 Schachtgerüst

*Hinweis*
Allgemeine Angaben zum Schachtgerüst

Das nachfolgende Aufzugschachtgerüst als
Stahlkonstruktion
ist
nach freigegebener Werk- und Montageplanung des AN zu
fertigen. Grundlage für die Planung ist die Statik,
gem. Anlage:
Das Schachtgerüst für den Aufzug Ost, wird im Gebäude
des
Süd-West-Flügels am Prinzenhof integreiert und dient
der
barrierefreien Erschließung der Geschosse UG - 1. OG.

Stahlbauarbeiten:
- Stahlgüte: S 235 JR
- Eigenschaft in Dickenrichtung: Z15 / Z25 / Z35
- Beschichtung, Korrosivitätskategorie: C3,
Schutzdauer: lang
- Der Ausführungsbetrieb muss das Schweißzertifikat
für die
Ausführungsklasse EXC2 nachweisen. Ausführungsklassen
(EXC)
- Alle nicht angegebenen Schweißnähte sind als
Kehlnähte a= 4
mm auszuführen
- Alle Stumpfstöße sind voll durchgeschweißt
auszuführen
- Zulässige Toleranzen für das Stahltragwerk sind mit
den
zulässigen Toleranzen der angrenzenden Gewerke
abzugleichen.
- Lage und konstruktive Ausbildung von Montagestößen
sind mit
dem Architekten und dem Statiker abzustimmen
- Nur zugelassene Schraubensicherungen für dynamisch
bzw.
ermüdungsbeanspruchte Bauteile vorsehen
- Angegebene Profilstahllängen stellen keine
Bestellmaße dar,
sondern sind im Zuge der Werk- und Montageplanung und
dem
Bestandsaufmaß durch den AN zu ermitteln.

Bestand:
Die Stahlkonstruktion wird in bestehenden, bzw.
bauseits
hergerichtetet Schacht im Bestandsgebäude installiert.
Die
Außenwände bestehen aus massivem Mauerwerk, die
Geschossdecken als Stahlsteindecken wurden bauseits
angepasst bzw. entfernt. Die Gründung wurde
unterfangen und
entsprechend den statischen Anforderungen in Form von
Mikroverpresspfählen und einer neuen
Stahlbetonunterfahrt
ertüchtigt.
Ankerschienen (Schiene: 40/25) werden bauseits in
Aufzugsunterfahrt einbetoniert,

Gerüste und Baustelleneinrichtung:
Zur Erbringung der Leistung wird bauseits ein
Schachtgerüst
zur Verfügung gestellt. Das Schachtgerüst wird so
errichtet,
dass die Gerüstlagen den Geschossebenen entsprechen.
Alle
weiteren Hilfskonstruktionen und Gerüste sind Sache
des AN
und in die Position zur Konstruktion des
Aufzugschachtes
einzukalkulieren.

**2.5.10 Werk- und Montageplanung und statische Berechnung**
Für die nachfolgende Schachtgerüst-Konstruktion ist
eine Werk-
und Montageplanung (WMP) sowie statische Berechnung
anzufertigen.
Dazu gehören neben den Detail-, Grundriss-,
Schnittzeichnungen auch die Verbindungen, mit allen
Befestigungsmittel, sowie die dazu gehörigen statischen
Berechnungen.

Als Grundlage der Werk- und Montageplanung dienen die
Leistungsbeschreibung, die Ausführungsplanung der
Archtekt:innen, sowie die Statik des Tragwerkplaners.

Statik:
Übersichtsplan: NG_CC100G-02_AZA300_ST005-2
Gründung: NG_CC100G-02_AZA300_ST006-2
Detailplanung: NG_CC100G-02_AZA300_ST008-2

Architektur:
KG gesamt (digital)_h
EG gesamt (digital)_g
OG gesamt (digital)_g
DG gesamt (digital)_g
DA gesamt (digital)_d

Für die Erstellung der Unterlagen ist jeweils der
angrenzende
Bestand zu erfassen und darzustellen. Weiterhin sind
die
Konstruktionen und der Bestand zu vermaßen.
Die statische Berechnung ist im Zuge der WMP zu
erstellen und
zur Freigabe und Prüfung durch den Prüfingenieur
vorzulegen.
Zu den Berechnungen gehören auch die Verbindungsmittel,
Kleinteile, die Dimensionierung der Schweißnähte,
Schweißnahtdetails und Nachweise der Schweißnahtgüten.
Maßnahmen zur Aufnahme von Fertigungstoleranzen sind im
Rahmen der Werk- und Montageplanung vorzugeben und
abzustimmen.

Weiterhin sind mit der WMP die Zulassungen,
Produktdatenblätter und/ oder Herstellerdetails
vorzulegen.

Die o.g. Werk- und Montageplanung sind dem AG bzw. den
Planenden in digitaler Form, spätestens vier Wochen
nach
Beauftragung durch den AN, zur Prüfung und Freigabe
durch
AG, zur Verfügung zustellen. Prüfrückläufe sind durch
den AN
in die Zeichnungen zu übernehmen und zu kennzeichnen.
Die
Ausführung darf erst nach schriftlicher Freigabe
erfolgen.
Menge: 1,000 psch

**2.5.20 Schachtgerüst aus Stahl**
Einbauort: Aufzug Ost

Schachtgerüst als pulverbeschichtete Stahlkonstruktion
für den
Einbau eines Aufzuges, gem. freigegebener Werk- und
Montageplanung des AN, fertigen, liefern und vor Ort im
Bestandsgebäude montieren.

4-seitige Stahlkonstruktion für eine Aufzugsanlage mit
3
Haltestellen, von UG bis 1. OG, bestehend aus
Quadratrohren,
Fuß- und Stirnplatten, Fahnenblechen und allen
erforderlichen
Befestigungs- und Verbindungsmitteln.

Aufzugsschacht: (LxBxH) ca. 1.850 x 1.860 mm x 9.805 mm

Grundprinzip der Konstruktion:
4 x Eckstiele QRO 80 x 5 mm; Länge: je ca. 9.805 m
3 x Horizontalrahmen, QRO 80 x 5 mm; 4 x 1.700 mm
12 x Querriegel, QRO 80 x 5 mm., Länge: 1.670 mm, mit
je
2 Stirnplatten 300 x 80 x 15 mm, geschweißt
2 x Montage Hilfsträger (HEA120), Länge: ca. 1.850 mm

Die neue Stahlkonstruktion fußt unterseitig auf der
bauseits
errichteten Stahlbetonunterfahrt, Wandstärke 25 cm
(Detail A1
und A2), außerdem wird die Konstruktion seitlich mit
Fahnenblechen am Bestandsmauerwerk und neuen
Deckenplatten befestigt (D und D1).

Detail A1 und A2:
gerade Fußplatte (400 x 140 x 15 mm) bzw. abgewinkelte
Fußplatte (350 + 350 x 140 x 15 mm) an Eckstiel (QRO
80 x 5
mm) geschweißt, mit 2 x 2 Ankerbolzen M12 an
Stahlbetonunterfahrt schrauben und einkleben mit
Injektionsmörtel einkleben,
Kopfplatten für je 4 x M12 Ankerlbolzen vorgebohrt.

Detail B:
2 x abgewinkelte Verbindungsplatten (320 + 320 x 100 x
15
mm) zur ober- und unterseitigen Befestigung der
Horizontalrahmen (QRO 80 x 5 mm) an Eckstiel (QRO 80 x
5
mm), mit dübelartigen Verbindern für Hohlprofile (M12
x 55)
geschraubt.

Detail C und C1:
Querriegel (QRO 80 x 5 x 1.670 mm), beidseitig mit je
Stirnplatten (300 x 80 x 15 mm), geschweißt, an
Eckstützen mit
dübelartigen Verbindern für Hohlprofile (M12 x 55)
geschraubt,
Stirnplatte vorgebohrt.

Detail D:
Befestigung der Konstruktion an gemauerter Schachtwand
im
Bereich der Horizontalrahmen, bestehend aus:
- Fahnenblech, 150 x 150 x 10 mm, an Querriegel (QRO
80 x 5
mm) geschweißt,
- Koppelblech (150 x ca. 20 mm) mittig an Kopfplatte
(200 x 150
x 15 mm) geschweißt, Kopfplatte an Mauerwerkswand
geschraubt, mit Ankerbolzen M12,
Verbindung zw. Fahnen- und Koppelblech mit 2 x Schraube
M12,
inkl. Egalisieren der Mauerwerkswand im Bereich der
Kopfplatte
(200 x 150 mm) mit Putzglätte.

Detail D1:
Befestigung der Konstruktion an neue
Stahlbetondeckenplatte
mittels Blechwert (150 x 100 x 10 mm) stirnseitig an
Eckstiel
(QRO 80x5) geschweißt, Befestigung an Stb-Platte mit 2
x
Ankerlbolzen M12, mit INjektionsmörtel eingeklebt,
inkl.
Futterblech oder Elastomerlager,

Ausführung des Stahlbaus in geschweißter und
geschraubter
Konstruktion. Die daraus resultierenden Bohrungen,
Schweiß-
und Schraubverbindungen, Schrägschnitte, etc., sind in
diese
Position einzukalkulieren.

Oberfläche: feuerverzinkt mit Rostschutz grundiert
Menge: 1080,000 kg

#### Bereich 2.6 Notrufsystem

*Hinweis*
Es wird gefordert, dass die Aufzugsanlage an ein
zentrales Notrufsystem gemäß DIN EN 81-28
angeschlossen wird. Dazu ist es erforderlich,
dass durch den AN
ein automatisches Wählgerät zur externen
Notrufweiterleitung an eine ständig besetzte Stelle,
sowie sämtliche Kommunikationselemente
(Gegensprechanlage, Mikrofon und Lautsprecher) im
Fahrkorb und Schacht eingebaut werden.

Dieses System ist für
digitale Kommunikation aufzubauen.

Sämtliche eingebauten Komponenten müssen die
Forderungen der harmonisierten europäischen Norm
DIN EN 81-28 erfüllen.

Leistungsumfang:

- Notrufsystem der Aufzugsanlage ist Umfang
  des AN-Aufzug.
- Schnittstellenabstimmung mit dem AG und dem Errichter
  der TK-Anlage sind Leistungen des AN Aufzug.
- Lieferung, Montage und Inbetriebnahme sind Leistungen
  des AN Aufzug

Damit die Interventionszeit möglichst kurz gehalten
werden kann, muss die Notrufzentrale
über alle erforderlichen Informationen hinsichtlich:
- der auslösenden Stelle des Notrufes einschließlich
  Einbauort des Aufzuges
- der Identifizierung des Fahrkorbes
- der Beschreibung der Mittel, die den Zugang zu
  eingeschlossenen Personen ermöglichen
- der besonderen Gefährdungen im Zusammenhang mit dem
  Zutritt zum Gebäude und zur Anlage verfügen.

Durch die Notrufzentrale muss sichergestellt werden,
dass jederzeit eine 2-Wege-Sprechverbindung mit
eingeschlossenen Personen aufbaubar ist, um diese über
den Stand der Befreiungsaktion zu unterrichten.

Bei Netzausfall ist die Notrufzentrale mit einer
Ersatzstromversorgung aufrecht zu halten.

Bei Schaltung auf Ersatzstromversorgung (Batterie) muss
ein Störungssignal generiert werden.

**2.6.10 Notrufsystem**
Einbauort: Aufzug Ost, Aufzug West, Aufzug Küche

Fern-Notrufeinrichtung konform DIN EN 81-20 und DIN EN
81-28,
für Aufzüge

- mind. 2 durch den Betreiber programmierbare Ziele,
- Übertragungsverfahren digital
- Installation aller dem Notrufsystem zugehörigen
  Komponenten gemäß DIN EN 81-28
- Auslösung über Bedienelement im Fahrkorb
  mit optischer und akustischer Quittierung
- Notruftaster bei Stromausfall leuchtend
- aufschaltbar auf Zentrale des Betreibers (ständig
  besetzte Stelle) oder bei einem Dienstleister
- Versorgung mit geeigneter USV-Batterie zur
  Sicherstellung der Notrufbereitschaft auch bei
  Netzunterbrechung

Lieferung und Montage Notrufeinrichtung
mit allem Zubehör wie oben
beschrieben komplett liefern und montieren
einschließlich aller erforderlichen Verbindungsmittel.
Menge: 3,000 St

**2.6.20 Mobilfunk-Modul**
Einbauort: Aufzug Ost, Aufzug West, Aufzug Küche

- Mobilfunkmodul für drahtlose Verbindung zur
  beauftragten Notrufzentrale ohne Festnetz- oder
  Datenanschluss
- 4G / LTE mit VoLTE
- es können mehrere Notrufgeräte angeschlossen werden
- erforderliche SIM - Karte gehört mit zum Lieferumfang

Lieferung und Montage Mobilfunk-Modul
mit allem Zubehör wie oben
beschrieben komplett liefern und montieren
einschließlich aller erforderlichen Verbindungsmittel.
Menge: 3,000 St

#### Bereich 2.7 Schachtentrauchung

*Hinweis*
Allgemeine Vorbemerkungen

Gemäß des Gebäudeenergiegesetz - GEG
besteht die Forderung, dass alle
Gebäudeumfassungsflächen so auszuführen sind,
dass sie entsprechend dem Stand der Technik
dauerhaft luftundurchlässig sind.
Hintergrund für diese Vorschrift ist die generelle
Zielsetzung, unnötige Wärmeenergieverluste
durch unkontrolliertes Entweichen erwärmter
Gebäudeluft über Permanent-Öffnungen im
Aufzugsschachtkopf zu vermeiden.

Das System ist Teil der Aufzugsanlage
und wird durch ein Aufzugfachunternehmen
vollständig innerhalb des Fahrschachtes installiert,
in Betrieb genommen und gewartet.

Im Alarmfall ist die Aufzugsteuerung mittels
potentialfreiem Kontakt anzusteuern.

**2.7.10 Schachtentrauchungsanlage**
Einbauort: Aufzug West

Das System besteht aus:

Zentraleinheit:
- mit VDS/EN54-20 zertifiziertem
  Ansaugrauchsystem für Schachthöhen bis 110 m
- Filtereinheit - fertig montiert auf einer
  Grundplatte.
- Kabelanbindungen sind steckbar ausgeführt.

Anschluss über potentialfreie Kontakte für externe
Alarmauslösung, externer Reset,
Betriebsstörung, CO2 Auslösung, Feuchtigkeitsauslösung
und Temperaturauslösung ist vorzusehen.

Ansaugrohrstrang:
- aus Ø25 mm Kunststoffrohr,
- welche ohne Zusatz von lösemittelhaltigen Klebstoffen
  und Reinigern durch Aluminiumsteckverbindungen
  zusammen gefügt werden.
- Montagematerial zur
  Befestigung des Rohrstranges.
- Schachthöhe: ca. 10,7 m

- Verschlusseinrichtung für die Entlüftungsöffnung als
  Jalousieklappe mit Sicherheitsstellantrieb mit
  Federrücklauf

Die Jalousieklappe aus verzinktem Stahlblech verfügt
über Hohlkammerlamellen mit elastischen Dichtungen,
welche im geschlossenen Zustand luftdicht abschließen.
- Zertifiziert als NRWG nach DIN EN 12101-2
- Rohbauöffnung: 400 x 400 mm
- Baugröße für freie Öffnungsfläche von ca 0,11 m²
- Einbaurahmen für die flächenbündige Montage
  in der Deckenöffnung.

Rohbauöffnung im Schachtkopf beträgt
400 x 400 mm. Montage der Entrauchungssystems
vor Rohbauöffnung, an UK Schachtdecke.

Rauchauslösung: Die angesaugte Luft wird permanent
auf Rauchpartikel untersucht. Bei Überschreitung
eines Schwellwertes (voreingestellt) löst das Gerät
Alarm aus und die Jalousieklappe öffnet sofort.

CO2-Auslösung: Die angesaugte Luft wird permanent
auf ihren CO2-Gehalt untersucht. Bei Überschreitung
eines Schwellwertes von >1500 ppm öffnet die
Jalousieklappe sofort, so dass frische Luft in den
Schacht nachströmen kann.

Temperaturauslösung: Bei Überschreitung eines Wertes
von 35°C im Schachtkopf öffnet die Jalousieklappe und
schließt erst bei Unterschreitung des
eingestellten Wertes
(unter Einhaltung einer Schalthysterese).
Der Wert lässt sich bedarfsorientiert einstellen
(max. 45°C).

Luftfeuchtigkeitsauslösung: Bei Überschreitung eines
einstellbaren Feuchtigkeitswertes im Schachtkopf
öffnet die Jalousieklappe und schließt erst bei
Unterschreitung des eingestellten Wertes.
Der Wert lässt sich bedarfsorientiert einstellen

Automatik-Lüftung:
Eine Schaltzeituhr steuert die
automatische Lüftungsfunktion, diese sorgt für den
regelmäßigen Luftaustausch im Schacht.
Die Schaltzeituhr lässt sich bedarfsorientiert
programmieren.
Die Sommer-Winterzeit-Umstellung erfolgt automatisch.

Externes Bedienterminal:
Grafikdisplay, welches in der Aufzugssteuerung montiert
wird, zeigt Funktionen und Betriebszustände an.
Über die Tastatur können Einstellungen der Grenzwerte
und Zeit so wie der Gerätetest vorgenommen werden.
5 frei programmierbare Relais stehen für den Anschluss
an  Brandmeldeanlagen und Gebäudeleittechnik zur
Verfügung.

Das Gerät wird über die Aufzugsteuerung eingespeist
(24V DC / In 150 mA). Ein zusätzlicher Netzanschluss
ist nicht erforderlich.

Eine Notstromeinheit ist nicht erforderlich.
Die Rauchabzugöffnung öffnet bei Netzausfall mechanisch
über Federkraft.
Bei Wiederkehr der Netzspannung schließt
die Rauchabzugsöffnung automatisch und das System
geht von allein in den normalen Betriebszustand über.

Betriebsanleitungen, Schaltpläne, Wartungs- und
Prüfhinweise sind in die technische
Dokumentation der Aufzugsanlage einzupflegen.

Die Lieferung der Wetterschutzhaube erfolgt bauseits.

Hersteller / Typ:
'
..................................................'
vom Bieter einzutragen

Lieferung und Montage Schachtentrauchungssystem
mit allem Zubehör wie oben beschrieben
komplett liefern und montieren und
betriebsfertig anschließen
einschließlich aller erforderlichen Verbindungsmittel.

Inbetriebnahme des Gesamtsystems Schachtentrauchung
und Jalousieklappe
Menge: 1,000 St

**2.7.20 Abnahme der Entrauchungsanlage**
Systemabnahme und Übergabe der in diesem Titel
aufgeführten Entrauchungsanlagen
im Beisein des Auftraggebers

inkl. der Einweisung des Betreiberpersonals und
Aushändigung aller erforderlichen Unterlagen,
Betriebsanleitung,
Installationsattest, Sachverständigten-Abnahmeprotokoll
und Wartungsbuch.
Menge: 1,000 St

**2.7.30 Bedienstelle Rauchabzug**
Einbauort: Aufzug West, Haltetelle EG

Handtaster zur manuellen Auslösung der
Schachtentrauchungsanlage
im Brandfall.

Maße : 129 x 138 x 39 mm (BxHxT)

Merkmale:
- Abschließbares Aufputz-Gehäuse mit Bedieneinheit
- Schlagscheibe
- Schlüssel
- Farbe: Orange (RAL 2011)
- Beschriftung: Rauchabzug Aufzugsschacht
- zusätzlich integrierte Lüftungstaster zur manuellen
  Lüftung

Lieferung und Montage RWA-Bedienstelle
mit allem Zubehör wie oben beschrieben
komplett liefern und montieren und
betriebsfertig anschließen
einschließlich aller erforderlichen Verbindungsmittel.
Menge: 1,000 St

#### Bereich 2.8 Sachverständigenabnahme

**2.8.10 Gefahrenanalyse**
- Gefahrenanalyse nach EN 81 - 20 / 50
  bzw. 2014/33/EU Aufzugsrichtlinie und
  2006/42/EG Maschinenrichtlinie.

  Unterlagen erstellen und mit der Montageplanung
  übergeben.
Menge: 3,000 St

**2.8.20 Sicherheitstechnische Abnahmeprüfung 2014/33/EU**
- Sicherheitstechnische Abnahmeprüfung
  nach Aufzugsrichtlinie 2014/33/EU
  und DIN EN 81- 20 / 50 mit CE-Zertifizierung
  durch einen unabhängigen und zertifizierten
  Sachverständigen (ZÜS).
- Beistellen von Personal und Prüfgewichten,
  einschließlich Transport innerhalb der Baustelle
- Übernahme der Prüfungsgebühren
Menge: 3,000 St

**2.8.30 Gefährdungsbeurteilung**
- Durchführung der Gefährdungsbeurteilung
  gemäß §3 BetrSichV 2015
  sowie ArbSchG für den AG einschließlich
  der notwendigen Abstimmungen
  mit dem Nutzer/Betreiber und Erstellung
  der notwendigen Unterlagen
Menge: 3,000 St

**2.8.40 Schutzkonzept Cybersicherheit**
- Anfertigung eines Schutzkonzepts gegen
  Cyberbedrohungen gemäß TRBS 1115
- Analyse aller digitalen Komponenten und
  MSR-Einrichtungen in Bezug auf
  Gefährdungen
- Identifikation von Cyberbedrohungen und
  Bewertung dessen Auswirkungen auf die
  Anlagensicherheit
- Beratung des AGs zu geeigneten technischen,
  organisatorischen oder administrativen
  Schutzmaßnahmen
- Festhalten der Schutzmaßnahmen in einem
  Sicherheitskonzept mit Definition der
  Verantwortlichkeiten
- Konzept muss den Anforderungen der ZÜS
  bei PVI bzw. wiederkehrenden Prüfungen
  gemäß BetrSichV genügen
Menge: 3,000 St

**2.8.50 Notfallplan**
- Erstellung und Hinterlegung des Notfallplanes bei
der ZÜS
- Aufstellung des Formblattes in Absprache mit dem AG
- Lieferung der Unterlage
- Notfallplan bis zu 2x Überarbeiten bei Änderungen
AG-seitiger
  Angaben bis zur Inbetriebnahme

  Der Notfallplan ist nach
Betriebssicherheitsverordnung
  BetrSichV 2015 sowie TRBS 2181 (Technische Regeln für
  Betriebssicherheit) auszuführen.
Menge: 3,000 St

**2.8.60 Prüfung vor Inbetriebnahme**
- Prüfung vor Inbetriebnahme (PVI) gemäß BetrSichV,
  durch eine zugelassene Überwachungsstelle (ZÜS)
  (Aufzüge: Ost, West und Küche)
  oder eine befähigte Personen gemäß BetrSichV
  (Unterfluraufzug)
- sicherheitstechnische Prüfung aller relevanten
  Bauteile und Funktion
- Erstellung Prüfbericht mit Mängelbewertung
- einschließlich aller notwendigen Nebenleistungen und
  Übernahme der Prüfungsgebühren
Menge: 4,000 St

**2.8.70 Einweisung befähigter Personen**
- Einweisung zur sachgerechten Durchführung von
  Befreiungsmaßnahmen und Beurteilung von Mängeln,
  die zu einer Gefährdung von Personen führen können
und
durch
  einfache von der Benutzerebene durchführbare
  Sichtprüfungen erkennbar.
  (Betriebssicherheitsverordnung).
- Einweisung des technischen Personals des AGs in alle
  Anlagen dieses Leistungsverzeichnisses
- Erstellung Einweisungsprotokoll über eingewiesene
  Personen mit Ablage in der technischen Dokumentation

  Kalkulationshinweis: Der EP bezieht sich auf einen
Einweisungstermin.
Menge: 2,000 St

**2.8.80 Servicefahrten**
- Service- bzw. Sonderfahrten zur Aufzugsnutzung vor
  Abnahme (z.B. Verlegung des Fahrkorbkorbfußbodens,
  Einrichtung der Transponderleser)
- die Leistung ist gesondert vom AG anzuweisen

einzukalkulieren sind:
- 1x Fachpersonal des AN für Bedienung des Aufzugs,
  einschließlich Kosten für An- und Abfahrt,
  inkl. 4 zusammenhängende Einsatzstunden vor Ort.
Menge: 6,000 St

#### Bereich 2.9 Dokumentation

*Hinweis*
Erstellung einer kompletten Dokumentation in deutscher
Sprache für den
gesamten Umfang entsprechend dieses
Leistungsverzeichnisses

- 1-fach digital
- 1-fach in Papierform

Die Ordner sind so zu befüllen, dass mindestens noch
20%
Platzreserve
bestehen bleibt. Alle Ordner enthalten als Deckblatt
jeweils ein
Inhaltsverzeichnis
über den Ordnerinhalt sowie ein Inhaltsverzeichnis zur
Gesamtdokumentation
mit Angabe der Ordnernummer.
Gemäß der Struktur im Inhaltsverzeichnis sind Anlagen
mit
Papier-
oder Folien-Trennstreifen oder Registkarten zu
unterteilen.
Die Registerkarten sind mit dem Inhalt zu beschriften.
Übersichtspläne sind, wenn nicht anders vermerkt, im
Maßstab
1:50,
Papiergewicht min. 80g/m2, unbeschichtet weiß, farbig
gedruckt
auf
DIN A4-Formal gefaltet und mit Lochverstärkung zu
liefern.

Anforderungen an die digitale Ausfertigung:
- sämtliche in Papier vorhandenen Unterlagen als
PDF-Datei (in
der gleichen
  Ordnerstruktur wie die Papierdokumentation)
- Zeichnungen als DWG-Dateien (Autodesk AutoCad
aktuelle
Version) und
  PDF-Dateien mit gebundenen und allen externen
Referenzen
- Inhaltsverzeichnis
- Abnahmeprotokoll
- Bestätigung Beseitigung von Mängeln, die im
Abnahmeprotokoll aufgeführt
  sind
- Fachunternehmererklärung Auftragnehmer und
Subunternehmer
- Bestätigung Einhaltung Unfallverhütungsvorschriften
nach
DGUV V3 von
  Auftragnehmer und Subunternehmer
- Einweisungsprotokolle in alle technischen Anlagen
- Stellungnahmen von Sachverständigen und Gutachtern
- Bestätigung über die Abstellung von Mängeln, die
durch
Sachverständige
  und Gutachter angezeicht wurden
- Amtliche Prüfbescheinigungen zu Brandschutzmaßnahmen
- Anlagenliste mit Leistung von Subunternehmern
(Übergabepunkt,
  Leistungsumfang)
- Ersatzteilliste

Werden Abkürzungen verwendet, sind diese aufzulisten
und zu
erklären.

Mit Schlussaufmaß übergibt der AN dem AG eine
vollständige Dokumentation der Anlagen,
die mit der Fachabteilung des Auftraggebers
abzustimmen ist.

**2.9.10 Dokumentation**
Inhalt der Dokmentation:

- Komplettes Aufzugsbuch und technische Dokumentation
  gemäß DIN EN 81 Teil 20 / Teil 50 sowie alle
  Unterlagen als Revisionsunterlagen
- Betriebsanleitung gemäß Aufzugsrichtlinie sowie
  DIN EN 81 Teil 20/ Teil 50
- Antragsunterlagen zur Einzelprüfung gemäß 12.ProdSV
  und Aufzugsrichtlinie 2014/ 33/ EU
- Beschreibung der Aufzugsanlage gemäß DIN EN 81
  gegengezeichnet vom späteren Betreiber und vom
  Abnahmesachverständigen
- Bescheinigungen der benannten Stelle, des
  Sachverständigen, über die Vorprüfung
  der Unterlagen und die Abnahmeprüfung /
  Inverkehrbringung
- Protokolle der Einweisung des Betriebspersonals
- Technische Unterlagen gemäß DIN EN 81 Teil 20 / Teil
50
- Nachweis über alle Prüfungen gemäß
  DIN EN 81 Teil 20 / Teil 50
- mangelfreies Abnahmeprotokoll für die gemäß
  BetrSichV § 15 erforderlichen Prüfungen vor
  Inbetriebnahme durch eine ZÜS
- Baumusterprüfbescheinigungen gemäß
  DIN EN 81 Teil 20 / Teil 50
- Prüfbescheinigungen für alle Sicherheitsbaugruppen
- Erklärungen gemäß TRBS 1201 T 4
- Messprotokoll nach DIN VDE 0100 - 600
- Bedienungs-, Wartungs- und Instandhaltungsanleitungen
  nach DIN EN 13015 für den Gesamtaufzug
- Bedienungs-, Wartungs- und lnstandhaltungsanleitungen
  nach DIN EN 13015 für einzelne Baugruppen
- Konformitätserklärung des Herstellers gemäß
  Aufzugsrichtlinie 2014/33/EU
- KonformItätsbescheinigung durch die benannte Stelle
- Berechnungen der Aufzugsbaugruppen gemäß
  DIN EN 81 Teil 20 / Teil 50
  z.B für Führungsschienen, Treibfähigkeit,
  Tragseile, Aufsetzpuffer
- Atteste für das eingesetzte Material für die
  Hauptbaugruppen
- Montage- und Werkstattpläne gemäß DIN 18385 als
  Revisionspläne und als pdf-, dwg - Datei
  für den Aufzug
- geprüfte Berechnungen des Stahlbaus
- Ersatzteil- und Verschleißteillisten
- Technische Beschreibung der Hauptbaugruppen sowie
  Aufzugsmaterialien
- Stromlaufpläne und Dokumentation der Steuerung
- Gefahrenanalyse bei Abweichung von der
  DIN EN 81 Teil 20 / Teil 50
- Unterlagen zum Modell- oder baumustergeprüften Aufzug
  (falls zutreffend)
- Messprotokoll zur Einhaltung der Forderungen VDI 2566
  Teil 2  und DIN 4109
- Protokoll zur Einhaltung des EMV-Gesetzes
  sowie der DIN EN 12015 und DIN EN 12016
- Messprotokoll zur Einhaltung der Forderungen nach
  DIN 4109 und DIN 8989
- Protokoll zur Einhaltung des bautechnischen
  Brandschutzes gemäß DIN 4102
- Abnahmeprotokoll der Brandfallsteuerung
  gemäß VDI 6017 bei Erstabnahme
- Anweisung für die zu wiederholenden Prüfungen
- Gefährdungsbeurteilung gemäß
  § 3 BetrSichV einschließlich Protokoll

Die geforderten Unterlagen sind gemäß Vorgaben
des AGs zu gliedern.

Erstellung der kompletten Dokumentation für den
gesamten Umfang dieses Leistungsverzeichnisses
gemäß der oben stehenden Beschreibung
Menge: 4,000 St

#### Bereich 2.10 Wartung, Notruf und Notbefreiung

**2.10.10 Wartung und Inspektion Aufzugsanlagen**
Nach Vorliegen der Voraussetzungen beabsichtigt der AG,
mit dem AN einen Wartungsvertrag abzuschließen.

Wartung und Inspektion
nach beiliegendem Vertragsmuster
und den Herstellerinstandhaltungsanweisungen nach
DIN EN 13015 an den Aufzügen Ost, West und Küche.

Beauftragung der ZÜS für wiederkehrende Haupt- und
Zwischenprüfungen
sowie Bereitstellung von Prüfgewichten zur ZÜS-Prüfung.

Kalkulationshinweis:
Der EP bezieht sich auf die Wartungskosten für ein Jahr
an beiden Aufzügen (Gesamtpreis/Jahr).

Im Auftragsfall wird hier für zwischen AN und AG ein
separater Vertrag geschlossen.

Die Angebotsbindungsfristverlängerung dieser Position
erkennt der AN bis zum Zeitpunkt von 10 Wochen
nach der Abnahme der Bauleistung an.

Der angebotene Jahrespreis geht als Berechnungswert
über den Zeitraum von 4 Jahren in die Bewertung des
Angebotes ein.
Menge: 4,000 a

**2.10.20 Wartung und Inspektion Schachtentrauchung**
Nach Vorliegen der Voraussetzungen beabsichtigt der AG,
mit dem AN einen Wartungsvertrag abzuschließen.

Inspektion aller Komponenten auf evtl. vorhandene
Beschädigungen
Funktionstest "CO2-Auslösung" mit CO2-Testspray
Funktionstest Luftfeuchtigkeit
Kontrolle und ggf. Reinigung der Ansaugbohrungen
Erneuerung des Luftfiltereinsatzes

Wartung und Inspektion mind. 2 x pro Jahr.
gemäß Herstellerinstandhaltungsanweisungen sowie
der DIN EN 13015

Kalkulationshinweis:
Der EP bezieht sich auf die Wartungskosten für ein Jahr
an der Entrauchungsanlage.

Im Auftragsfall wird hier für zwischen AN und AG ein
separater Vertrag geschlossen.

Die Angebotsbindungsfristverlängerung dieser Position
erkennt der AN bis zum Zeitpunkt von 10 Wochen
nach der Abnahme der Bauleistung an.

Der angebotene Jahrespreis geht als Berechnungswert
über den Zeitraum von 4 Jahren in die Bewertung des
Angebotes ein.
Menge: 4,000 a

**2.10.30 Aufschaltkosten auf Notrufzentrale des AN**
Nach Vorliegen der Voraussetzungen beabsichtigt der
AG, mit
dem
AN einen Vertrag zur Durchführung von
Notbefreiungsmaßnahmen
abzuschließen.

Aufschaltkosten und Notrufentgegennahme vorgenannten
Telefonnotrufsysteme der Aufzüge Ost, West und Küche
auf die 24 h - Zentrale des Auftragnehmers.

Angefragt ist hier der Monatspreis.

Der angebotene Einheitspreis geht als Berechnungswert
über den Zeitraum von 4 Jahren in die Bewertung des
Angebotes ein.

Die Angebotsbindungsfristverlängerung dieser Position
erkennt der AN bis zum Zeitpunkt von 10 Wochen
nach der Abnahme der Bauleistung an.

Die Angebotseinheit ist ein Stück Monats-Pauschale
(_/Monat).
Menge: 48,000 Mt

**2.10.40 Notbefreiung**
Nach Vorliegen der Voraussetzungen beabsichtigt der
AG, mit
dem
AN einen Vertrag zur Durchführung von
Notbefreiungsmaßnahmen
abzuschließen.

Befreiungsmaßnahmen nach Notfrufeingang
nach beiliegendem Vertragsmuster.

Kalkulationshinweis:
Der EP bezieht sich auf einen Fall der
Personenbefreiung
inklusive
Nebenkosten (Preis/Personenbefreiungsvorgang).

Im Auftragsfall wird für die Notbefreiung zwischen AN
und AG
ein
separater Vertrag geschlossen.

Die Angebotsbindungsfristverlängerung dieser Position
erkennt der AN bis zum Zeitpunkt von 10 Wochen
nach der Abnahme der Bauleistung an.

Der angebotene Einheitspreis geht als Berechnungswert
in die Bewertung des Angebotes ein.
Menge: 1,000 psch

#### Bereich 2.11 Stundenlohnarbeiten

*Hinweis*
Vorbemerkungen Stundenlohnarbeiten

Stundenlohnarbeiten sind nur auf ausdrückliche
Anweisung
des Bauherren oder Bauüberwachung auszuführen und die
Stundenzettel täglich von o.g. unterschreiben zu
lassen.
Es darf nur die dem jeweiligen Schwierigkeitsgrad der
Arbeit entsprechende Monteurklasse verrechnet werden.

Die Beaufsichtigung durch Montageinspektoren oder
Obermonteuren ist mit in den Gemeinkostenzuschlag zu
erfassen. Ebenso sind in den nachstehenden
Stundenverrechnungssätzen alle Nebenkosten wie
Fahrtkosten, Auslösungen und sonstige Zuschläge
enthalten.

Alle verwendeten Materialien sind auf dem Stundenzettel
mit aufzuführen. Die Vergütung der Materialien erfolgt
nach den Einzelpreisen der übrigen Positionen.

**2.11.10 Projektleiter/Ingenieur**
Stundenlohnarbeiten Projektleiter/Ingenieur
Menge: 5,000 h

**2.11.20 Obermonteur/Bauleiter/Techniker**
Stundenlohnarbeiten Obermonteur/Bauleiter/Techniker
Menge: 5,000 h

**2.11.30 Monteur**
Stundenlohnarbeiten Monteur
Menge: 5,000 h

**2.11.40 Helfer/Auszubildender**
Stundenlohnarbeiten Helfer/Auszubildender
Menge: 5,000 h

#### Bereich 2.12 Sonstiges

**2.12.10 Winkelstahl 150x100x10**
Einbauort: Aufzug Küche

zur unteren Schachttürbefestigung auf Rohfußboden
ohne Betonaufkantung

EN 10056-1
EN 10025-2 - S235JR
a = 150 mm
b = 100 mm
t = 10 mm

inklusive Befestigungsmaterial auf Rohfußboden
sowie mindestens 5 Langlöchern zur Befestigung von
Schwellenwinkeln
Menge: 1,200 m

**2.12.20 Lastverteilplatte 700x800x8**
Einbauort: Unterfluraufzug

lastverteilenden Stahlplatte
ca. 700 x 800 x 8 mm auf Mörtelbett

Befestigung mittels 4 Stck. Klebeanker
100 mm Länge in Bestandssohle

Inklusive Korrosionsschutz:
für Außenbereich
Menge: 1,000 St

**2.12.30 Lastverteilplatte 1650x1300x8**
Einbauort: Aufzug Küche

lastverteilenden Stahlplatte
ca.1.650 x 1.300 x 8 auf Mörtelbett

Befestigung mittels 4 Stck. Klebeanker
100 mm Länge in Bestandssohle
Menge: 1,000 St

USt %: 19,00
